# Desmontaje de claraboya prefabricada

- Propiedad del archivo: CYPE INGENIEROS, S.A.
- Formato: FIEBDC-3/2002
- Divisa: EUR
- Costes indirectos: 3.00 %
- IVA: 21.00 %

## D Demoliciones

### DQ Cubiertas

#### DQL Lucernarios

**DQL010** Ud Desmontaje de claraboya prefabricada.
Desmontaje de claraboya prefabricada fija, de 1,0 a 2,0 m² de superficie, con medios manuales, sin afectar a la estabilidad de los elementos constructivos contiguos, y carga manual sobre camión o contenedor.
Incluye: Desmontaje del elemento. Retirada y acopio del material desmontado. Limpieza de los restos de obra. Carga manual del material desmontado y restos de obra sobre camión o contenedor.
Criterio de medición de proyecto: Número de unidades previstas, según documentación gráfica de Proyecto.
Criterio de medición de obra: Se medirá el número de unidades realmente desmontadas según especificaciones de Proyecto.

| Código | Ud | Descripción | Rendimiento | Precio | Importe |
|---|---|---|---|---|---|
| mo020 | h | Oficial 1ª construcción. (mano de obra) | 0.860 | 22.13 | 19.03 |
| mo113 | h | Peón ordinario construcción. (mano de obra) | 0.860 | 20.78 | 17.87 |
| % | % | Costes directos complementarios | 2 % | 36.90 | 0.74 |
|  |  | Costes directos |  |  | 37.64 |
