# Desmontaje de lucernario de placas translúcidas

- Propiedad del archivo: CYPE INGENIEROS, S.A.
- Formato: FIEBDC-3/2002
- Divisa: EUR
- Costes indirectos: 3.00 %
- IVA: 21.00 %

## D Demoliciones

### DQ Cubiertas

#### DQL Lucernarios

**DQL030** m² Desmontaje de lucernario de placas translúcidas.
Desmontaje de placas translúcidas de lucernario a cuatro aguas de menos de 3 m de luz máxima, con medios manuales, sin afectar a la estabilidad de los elementos constructivos contiguos, y carga manual sobre camión o contenedor.
Incluye: Desmontaje del elemento. Retirada y acopio del material desmontado. Limpieza de los restos de obra. Carga manual del material desmontado y restos de obra sobre camión o contenedor.
Criterio de medición de proyecto: Superficie medida según documentación gráfica de Proyecto.
Criterio de medición de obra: Se medirá la superficie realmente desmontada según especificaciones de Proyecto.

| Código | Ud | Descripción | Rendimiento | Precio | Importe |
|---|---|---|---|---|---|
| mo113 | h | Peón ordinario construcción. (mano de obra) | 0.194 | 20.78 | 4.03 |
| % | % | Costes directos complementarios | 2 % | 4.03 | 0.08 |
|  |  | Costes directos |  |  | 4.11 |
