# Demolición de pavimento flotante en cubierta plana

- Propiedad del archivo: CYPE INGENIEROS, S.A.
- Formato: FIEBDC-3/2002
- Divisa: EUR
- Costes indirectos: 3.00 %
- IVA: 21.00 %

## D Demoliciones

### DQ Cubiertas

#### DQP Capa de protección

**DQP030** m² Demolición de pavimento flotante en cubierta plana.
Desmontaje de pavimento flotante de baldosas apoyadas sobre soportes en cubierta plana, con medios manuales y recuperación del material (baldosas y soportes) para su posterior ubicación en otro emplazamiento, siendo el orden de ejecución del proceso inverso al de su instalación, y carga manual sobre camión o contenedor.
Incluye: Desmontaje del elemento. Clasificación y etiquetado. Acopio de los materiales a reutilizar. Carga manual del material a reutilizar sobre camión. Retirada y acopio de los restos de obra. Limpieza de los restos de obra. Carga manual de los restos de obra sobre camión o contenedor.
Criterio de medición de proyecto: Superficie medida según documentación gráfica de Proyecto.
Criterio de medición de obra: Se medirá la superficie realmente desmontada según especificaciones de Proyecto.

| Código | Ud | Descripción | Rendimiento | Precio | Importe |
|---|---|---|---|---|---|
| mo020 | h | Oficial 1ª construcción. (mano de obra) | 0.221 | 22.13 | 4.89 |
| mo113 | h | Peón ordinario construcción. (mano de obra) | 0.442 | 20.78 | 9.18 |
| % | % | Costes directos complementarios | 2 % | 14.07 | 0.28 |
|  |  | Costes directos |  |  | 14.35 |
