# Desmontaje de farola

- Propiedad del archivo: CYPE INGENIEROS, S.A.
- Formato: FIEBDC-3/2002
- Divisa: EUR
- Costes indirectos: 3.00 %
- IVA: 21.00 %

## D Demoliciones

### DU Urbanización interior de la parcela

#### DUI Iluminación exterior

**DUI030** Ud Desmontaje de farola.
Desmontaje de farola con columna de acero, de entre 4 y 6 m de altura, y carga manual sobre camión o contenedor.
Criterio de valoración económica: El precio incluye el desmontaje de los accesorios y de los elementos de fijación, pero no incluye la demolición de la cimentación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.580 | 55.38 | 32.12 |
| mo003 | h | Oficial 1ª electricista. (mano de obra) | 0.122 | 22.74 | 2.77 |
| mo102 | h | Ayudante electricista. (mano de obra) | 0.122 | 20.98 | 2.56 |
| mo112 | h | Peón especializado construcción. (mano de obra) | 0.548 | 21.12 | 11.57 |
| mo113 | h | Peón ordinario construcción. (mano de obra) | 0.137 | 20.78 | 2.85 |
| % | % | Costes directos complementarios | 2 % | 51.87 | 1.04 |
|  |  | Costes directos |  |  | 52.91 |
