# Desmontaje de farola

- Propiedad del archivo: CYPE INGENIEROS, S.A.
- Formato: FIEBDC-3/2002
- Divisa: EUR
- Costes indirectos: 3.00 %
- IVA: 21.00 %

## D Demoliciones

### DU Urbanización interior de la parcela

#### DUI Iluminación exterior

**DUI030** Ud Desmontaje de farola.
Desmontaje de farola con columna de aluminio, de entre 10 y 12 m de altura, con recuperación del material para su posterior ubicación en otro emplazamiento, siendo el orden de ejecución del proceso inverso al de su instalación, y carga manual sobre camión o contenedor.
Criterio de valoración económica: El precio incluye el desmontaje de los accesorios y de los elementos de fijación, pero no incluye la demolición de la cimentación.
Incluye: Desmontaje del elemento. Clasificación y etiquetado. Acopio de los materiales a reutilizar. Carga manual del material a reutilizar sobre camión. Retirada y acopio de los restos de obra. Limpieza de los restos de obra. Carga manual de los restos de obra sobre camión o contenedor.
Criterio de medición de proyecto: Número de unidades previstas, según documentación gráfica de Proyecto.
Criterio de medición de obra: Se medirá el número de unidades realmente desmontadas según especificaciones de Proyecto.

| Código | Ud | Descripción | Rendimiento | Precio | Importe |
|---|---|---|---|---|---|
| mq04cag010a | h | Camión con grúa de hasta 6 t. (maquinaria) | 0.696 | 55.38 | 38.54 |
| mq07cce010a | h | Camión con cesta elevadora de brazo articulado de 16 m de altura máxima de trabajo y 260 kg de carga máxima. (maquinaria) | 0.116 | 21.26 | 2.47 |
| mo003 | h | Oficial 1ª electricista. (mano de obra) | 0.306 | 22.74 | 6.96 |
| mo102 | h | Ayudante electricista. (mano de obra) | 0.306 | 20.98 | 6.42 |
| mo112 | h | Peón especializado construcción. (mano de obra) | 1.451 | 21.12 | 30.65 |
| mo113 | h | Peón ordinario construcción. (mano de obra) | 0.363 | 20.78 | 7.54 |
| % | % | Costes directos complementarios | 2 % | 92.58 | 1.85 |
|  |  | Costes directos |  |  | 94.43 |
