# Acero en forjado de cubierta de entramado ligero de perfiles (light steel framing)

- Propiedad del archivo: CYPE INGENIEROS, S.A.
- Formato: FIEBDC-3/2002
- Divisa: EUR
- Costes indirectos: 3.00 %
- IVA: 21.00 %

## E Estructuras

### EA Acero

#### EAL Entramados ligeros (light steel framing)

**EAL025** kg Acero en forjado de cubierta de entramado ligero de perfiles (light steel framing).
Acero conformado en frío, galvanizado, tipo DX52D+Z275MA, en forjado de cubierta plana de entramado ligero de perfiles de 1,2 mm de espesor (light steel framing), de 300 mm de canto, con una separación entre viguetas de 600 mm. Suministro de los perfiles mecanizados en taller, ensamblaje de los perfiles en obra y montaje de la estructura en obra, considerando un grado de complejidad medio. Incluso tornillos autotaladrantes para la unión de los perfiles entre sí, elementos de arriostramiento de los perfiles y elementos de fijación de los perfiles a la estructura.
Incluye: Replanteo. Ensamblaje de los perfiles metálicos. Montaje de la estructura.
Criterio de medición de proyecto: Peso nominal medido según documentación gráfica de Proyecto.
Criterio de medición de obra: Se determinará, a partir del peso obtenido en báscula oficial de las unidades llegadas a obra, el peso de las unidades realmente ejecutadas según especificaciones de Proyecto.

| Código | Ud | Descripción | Rendimiento | Precio | Importe |
|---|---|---|---|---|---|
| mt07lsf065f | kg | Acero conformado en frío, galvanizado, tipo DX52D+Z275MA, en perfiles mecanizados en taller, de 1,2 mm de espesor, para forjado de cubierta plana de entramado ligero de perfiles (light steel framing), compuesto por viguetas de perfil en C de 90x47x12 mm, perfiles en U de 100x40 mm para el empotramiento de las viguetas, piezas compuestas por perfiles en C y en U como borde del forjado, rigidizadores del alma de las viguetas, de perfil en C, colocados en sus apoyos y flejes metálicos para el arriostramiento transversal de las viguetas, colocados en su parte inferior; con tornillos autotaladrantes para la unión de los perfiles entre sí, elementos de arriostramiento de los perfiles y elementos de fijación de los perfiles a la estructura. (material) | 1.000 | 2.44 | 2.44 |
| mo047 | h | Oficial 1ª montador de estructura metálica. (mano de obra) | 0.037 | 24.04 | 0.89 |
| mo094 | h | Ayudante montador de estructura metálica. (mano de obra) | 0.037 | 22.82 | 0.84 |
| % | % | Costes directos complementarios | 2 % | 4.17 | 0.08 |
|  |  | Costes directos |  |  | 4.25 |
