# Limpieza de juntas en muros de mampostería para trabajos de consolidación mediante inyecciones

- Propiedad del archivo: CYPE INGENIEROS, S.A.
- Formato: FIEBDC-3/2002
- Divisa: EUR
- Costes indirectos: 3.00 %
- IVA: 21.00 %

## E Estructuras

### EC Cantería

#### ECY Reparaciones

**ECY021** m Limpieza de juntas en muros de mampostería para trabajos de consolidación mediante inyecciones.
Limpieza de la red interior de juntas en muros de mampostería mediante la aplicación de agua a baja presión (máximo 1 atm en boquilla), realizada con equipo mecánico, antes y después de la colocación de los inyectores y del sellado de las juntas, en trabajos de consolidación de muros de mampostería mediante inyecciones.
Incluye: Montaje y preparación del equipo. Realización de pruebas para ajuste de los parámetros de limpieza. Aplicación mecánica del chorro de agua a baja presión. Desmontaje del equipo. Limpieza. Retirada y acopio del material proyectado y los restos generados. Carga del material proyectado y los restos generados sobre camión o contenedor.
Criterio de medición de proyecto: Longitud medida según documentación gráfica de Proyecto.
Criterio de medición de obra: Se medirá la longitud realmente ejecutada según especificaciones de Proyecto.

| Código | Ud | Descripción | Rendimiento | Precio | Importe |
|---|---|---|---|---|---|
| mt08aaa010a | m³ | Agua. (material) | 0.100 | 1.50 | 0.15 |
| mq08lch020a | h | Equipo de chorro de agua a presión. (maquinaria) | 0.104 | 5.77 | 0.60 |
| mo112 | h | Peón especializado construcción. (mano de obra) | 0.111 | 22.05 | 2.45 |
| % | % | Costes directos complementarios | 2 % | 3.20 | 0.06 |
|  |  | Costes directos |  |  | 3.26 |
