# Preparación de superficie de hormigón estructural, con medios manuales

- Propiedad del archivo: CYPE INGENIEROS, S.A.
- Formato: FIEBDC-3/2002
- Divisa: EUR
- Costes indirectos: 3.00 %
- IVA: 21.00 %

## E Estructuras

### EH Hormigón armado

#### EHK Preparación de la superficie

**EHK010** m² Preparación de superficie de hormigón estructural, con medios manuales.
Preparación de superficie de hormigón estructural, para la posterior aplicación de productos reparadores y protectores, mediante cepillado con cepillo de púas de acero, hasta eliminar una capa de 2 mm de espesor, y carga manual de los restos generados sobre camión o contenedor.
Incluye: Marcado de la zona a sanear. Cepillado manual con cepillo de púas de acero. Limpieza de la superficie soporte. Retirada y acopio de los restos generados. Carga manual de los restos generados sobre camión o contenedor.
Criterio de medición de proyecto: Superficie medida según documentación gráfica de Proyecto.
Criterio de medición de obra: Se medirá la superficie realmente ejecutada según especificaciones de Proyecto.

| Código | Ud | Descripción | Rendimiento | Precio | Importe |
|---|---|---|---|---|---|
| mo020 | h | Oficial 1ª construcción. (mano de obra) | 0.554 | 23.10 | 12.80 |
| mo113 | h | Peón ordinario construcción. (mano de obra) | 0.554 | 21.69 | 12.02 |
| % | % | Costes directos complementarios | 2 % | 24.82 | 0.50 |
|  |  | Costes directos |  |  | 25.32 |
