# Zunchado de pilar de hormigón armado, con hoja de fibra de carbono Mapewrap W "MAPEI SPAIN"

- Propiedad del archivo: CYPE INGENIEROS, S.A.
- Formato: FIEBDC-3/2002
- Divisa: EUR
- Costes indirectos: 3.00 %
- IVA: 21.00 %

## E Estructuras

### EH Hormigón armado

#### EHZ Refuerzos con laminados y hojas, de fibra de carbono

**EHZ021** m² Zunchado de pilar de hormigón armado, con hoja de fibra de carbono Mapewrap W "MAPEI SPAIN".
Zunchado de pilar de hormigón armado, mediante el sistema Mapewrap W "MAPEI SPAIN", formado por 1 capa de hojas de fibra de carbono unidireccional, Mapewrap C UNI-AX 300/40 W "MAPEI SPAIN", 300 g/m², de 40 cm de anchura y 0,166 mm de espesor, resistencia a tracción 5100 MPa y elongación última 1,95%, impregnadas por ambas caras con Mapewrap 31 "MAPEI SPAIN" colocada sobre la superficie soporte de hormigón previamente imprimada con Mapewrap Primer 1 "MAPEI SPAIN", aplicada con brocha.
Criterio de valoración económica: El precio no incluye la preparación del soporte ni el revestimiento.
Incluye: Aplicación de la imprimación. Colocación de las hojas de refuerzo, impregnadas por ambas caras con la resina. Limpieza de los restos de obra.
Criterio de medición de proyecto: Superficie medida según documentación gráfica de Proyecto.
Criterio de medición de obra: Se medirá la superficie realmente ejecutada según especificaciones de Proyecto.

| Código | Ud | Descripción | Rendimiento | Precio | Importe |
|---|---|---|---|---|---|
| mt09rem020a | kg | Imprimación de dos componentes a base de resina epoxi, Mapewrap Primer 1 "MAPEI SPAIN", para aplicar con brocha o rodillo sobre elemento estructural a reforzar mediante hojas o laminados de fibra de carbono. (material) | 0.275 | 28.01 | 7.70 |
| mt09rem001w | m² | Hoja de fibra de carbono unidireccional, Mapewrap C UNI-AX 300/40 W "MAPEI SPAIN", 300 g/m², de 40 cm de anchura y 0,166 mm de espesor, resistencia a tracción 5100 MPa, módulo de elasticidad 245000 N/mm² y elongación última 1,95%, para refuerzo de estructuras. (material) | 1.100 | 117.34 | 129.07 |
| mt09rem030a | kg | Resina epoxi saturante, Mapewrap 31 "MAPEI SPAIN", para la aplicación con rodillo sobre soportes de hormigón o acero, en sistemas de refuerzo estructural mediante hojas de fibra de carbono, fibra de vidrio o fibra de aramida en pilares trabajando a compresión, vigas trabajando a cortante o flexión, según UNE-EN 1504-4. (material) | 1.050 | 24.81 | 26.05 |
| mo042 | h | Oficial 1ª estructurista. (mano de obra) | 0.462 | 23.03 | 10.64 |
| mo089 | h | Ayudante estructurista. (mano de obra) | 0.462 | 21.86 | 10.10 |
| % | % | Costes directos complementarios | 2 % | 183.56 | 3.67 |
|  |  | Costes directos |  |  | 187.23 |
