# Muro estructural de paneles premontados de entramado ligero de madera y paja

- Propiedad del archivo: CYPE INGENIEROS, S.A.
- Formato: FIEBDC-3/2002
- Divisa: EUR
- Costes indirectos: 3.00 %
- IVA: 21.00 %

## E Estructuras

### EM Madera

#### EMN Sistemas prefabricados de construcciones con madera y paja

**EMN010** m² Muro estructural de paneles premontados de entramado ligero de madera y paja.
Muro estructural exterior, de 35 cm de espesor, de paneles premontados de entramado ligero de madera y paja, compuestos por montantes, travesaños y rastreles de madera aserrada de pino silvestre (Pinus sylvestris) procedente de España, clase resistente C24 según UNE-EN 338 y UNE-EN 1912, calidad estructural T2 según INSTA 142; para clase de uso 1 según UNE-EN 335, con protección frente a agentes bióticos que se corresponde con la clase de penetración NP1 según UNE-EN 351-1, con acabado cepillado; cortados, numerados y premontados en taller con tornillos de acero al carbono y tornillos de acero inoxidable A2, según UNE-EN ISO 6892-1; con relleno de paja de arroz, trigo y centeno con una densidad de 120 kg/m³ y una humedad relativa menor de 15%; considerando un grado de complejidad medio. Incluso tornillos de acero inoxidable A2, para la fijación de los paneles y lámina altamente transpirable impermeable al agua de lluvia, para protección temporal de los paneles frente a los agentes atmosféricos.
Criterio de valoración económica: El precio incluye la descarga del panel, pero no incluye la ejecución y el sellado de las juntas, el revestimiento ni el zuncho perimetral.
Incluye: Replanteo y marcado de ejes. Montaje de los paneles. Colocación y fijación provisional de los paneles. Aplomado y nivelación. Ejecución de las uniones. Fijación definitiva de los paneles. Colocación de la lámina de protección. Retirada de la lámina de protección.
Criterio de medición de proyecto: Superficie medida en verdadera magnitud desde las caras exteriores de los zunchos del perímetro, según documentación gráfica de Proyecto, deduciendo los huecos de superficie mayor de 6 m².
Criterio de medición de obra: Se medirá, en verdadera magnitud, desde las caras exteriores de los zunchos del perímetro, la superficie realmente ejecutada según especificaciones de Proyecto, deduciendo los huecos de superficie mayor de 6 m².

| Código | Ud | Descripción | Rendimiento | Precio | Importe |
|---|---|---|---|---|---|
| mt07emn010ka | m² | Muro estructural exterior, de 35 cm de espesor, de paneles premontados de entramado ligero de madera y paja, compuestos por montantes, travesaños y rastreles de madera aserrada de pino silvestre (Pinus sylvestris) procedente de España, clase resistente C24 según UNE-EN 338 y UNE-EN 1912, calidad estructural T2 según INSTA 142; para clase de uso 1 según UNE-EN 335, con protección frente a agentes bióticos que se corresponde con la clase de penetración NP1 según UNE-EN 351-1, con acabado cepillado; cortados, numerados y premontados en taller con tornillos de acero al carbono y tornillos de acero inoxidable A2, según UNE-EN ISO 6892-1; con relleno de paja de arroz, trigo y centeno con una densidad de 120 kg/m³ y una humedad relativa menor de 15%, y tornillos de acero inoxidable A2 para la fijación de los paneles. (material) | 1.000 | 116.40 | 116.40 |
| mt15mbv040 | m² | Lámina altamente transpirable impermeable al agua de lluvia, de polietileno de alta densidad (PEAD/HDPE), de 0,4 mm de espesor y 124 g/m², de 0,02 m de espesor de aire equivalente frente a la difusión de vapor de agua, según UNE-EN 1931, estanqueidad al agua clase W1 según UNE-EN 1928, Euroclase E de reacción al fuego, según UNE-EN 13501-1, suministrada en rollos de 1,50x50 m, según UNE-EN 13859-2. (material) | 1.100 | 2.00 | 2.20 |
| mq07gte010c | h | Grúa autopropulsada de brazo telescópico con una capacidad de elevación de 30 t y 27 m de altura máxima de trabajo. (maquinaria) | 0.058 | 75.04 | 4.35 |
| mo048 | h | Oficial 1ª montador de estructura de madera. (mano de obra) | 0.641 | 23.03 | 14.76 |
| mo095 | h | Ayudante montador de estructura de madera. (mano de obra) | 1.207 | 21.86 | 26.39 |
| % | % | Costes directos complementarios | 2 % | 164.10 | 3.28 |
|  |  | Costes directos |  |  | 167.38 |
