# Tabique de placas de cemento. Sistema Hydropanel "PROMAT"

- Propiedad del archivo: CYPE INGENIEROS, S.A.
- Formato: FIEBDC-3/2002
- Divisa: EUR
- Costes indirectos: 3.00 %
- IVA: 21.00 %

## F Fachadas y particiones

### FB Tabiquería de entramado autoportante

#### FBC De placas de cemento

**FBC050** m² Tabique de placas de cemento. Sistema Hydropanel "PROMAT".
Tabique sencillo Hydropanel "PROMAT" (12+75+12)/600 (75) LM -, de 99 mm de espesor total, formado por una estructura simple de perfiles de chapa de acero galvanizado de 75 mm de anchura, a base de montantes (elementos verticales) separados 600 mm entre sí, con disposición normal "N" y canales (elementos horizontales), a la que se atornillan dos placas en total (una placa tipo con resistencia al fuego, con baja absorción superficial de agua, de alta resistencia al impacto, de alta dureza superficial y con aislamiento acústico en cada cara, de 12 mm de espesor cada placa); aislamiento acústico mediante panel de lana mineral semirrígido, no revestido, de 60 mm de espesor, según UNE-EN 13162, resistencia térmica 1,6 m²K/W, conductividad térmica 0,037 W/(mK), en el alma. Incluso banda acústica de dilatación autoadhesiva; fijaciones para el anclaje de canales y montantes metálicos; tornillería para la fijación de las placas y pasta Hydropanel RM Finisher y cinta Hydropanel Strip, para el tratamiento de juntas.
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, deduciendo los huecos de superficie mayor de 2 m².
Criterio de medición de obra: Se medirá la superficie realmente ejecutada según especificaciones de Proyecto, sin duplicar esquinas ni encuentros, siguiendo los criterios de medición expuestos en la norma UNE 92305 para las placas de yeso laminado y deduciendo los huecos de superficie mayor de 2 m² para el resto de placas.

| Código | Ud | Descripción | Rendimiento | Precio | Importe |
|---|---|---|---|---|---|
| mt12psg041c | m | Banda autoadhesiva desolidarizante de espuma de poliuretano de celdas cerradas, de 3,2 mm de espesor y 70 mm de anchura, resistencia térmica 0,10 m²K/W, conductividad térmica 0,032 W/(mK). (material) | 1.200 | 0.33 | 0.40 |
| mt12psg070j | m | Canal de perfil de acero galvanizado de 75 mm de anchura, según UNE-EN 14195. (material) | 0.900 | 3.22 | 2.90 |
| mt12psg060j | m | Montante de perfil de acero galvanizado de 75 mm de anchura, según UNE-EN 14195. (material) | 2.150 | 3.72 | 8.00 |
| mt16lra080Aa | m² | Panel de lana mineral semirrígido, no revestido, de 60 mm de espesor, según UNE-EN 13162, resistencia térmica 1,6 m²K/W, conductividad térmica 0,037 W/(mK), Euroclase A1 de reacción al fuego según UNE-EN 13501-1 y factor de resistencia a la difusión del vapor de agua 1, con código de designación MW-EN 13162-T2-AFr5. (material) | 1.050 | 3.11 | 3.27 |
| mt12pho010g | m² | Placa de cemento Portland reforzado con fibras, con resistencia al fuego, con baja absorción superficial de agua, de alta resistencia al impacto, de alta dureza superficial y con aislamiento acústico, Hydropanel "PROMAT", Euroclase A2-s1, d0 de reacción al fuego, según UNE-EN 13501-1 de 1200x2600 mm, con los bordes longitudinales rebajados, según UNE-EN 12467. (material) | 2.100 | 23.35 | 49.04 |
| mt12psg081i | Ud | Tornillo autoperforante rosca-chapa 3,5x9,5 mm. (material) | 2.000 | 0.01 | 0.02 |
| mt12pho020a | Ud | Tornillo HP-SP-PH2 "PROMAT" 3,9x32. (material) | 14.000 | 0.01 | 0.14 |
| mt12psg220 | Ud | Fijación compuesta por taco y tornillo 5x27. (material) | 1.600 | 0.06 | 0.10 |
| mt12pho040a | kg | Pasta de juntas Hydropanel RM Finisher "PROMAT"; rango de temperatura de trabajo de 5 a 30°C, para aplicación manual con cinta de juntas. (material) | 0.220 | 2.38 | 0.52 |
| mt12pho030a | m | Cinta de juntas Hydropanel Strip "PROMAT", de 50 mm de anchura. (material) | 3.200 | 0.04 | 0.13 |
| op00fre010 |  | Fresadora. | 1.000 | 0.00 | 0.00 |
| op00sie010 |  | Sierra de calar. | 1.000 | 0.00 | 0.00 |
| op00tal010 |  | Taladro. | 1.000 | 0.00 | 0.00 |
| op00ato010 |  | Atornillador. | 1.000 | 0.00 | 0.00 |
| mo053 | h | Oficial 1ª montador de prefabricados interiores. (mano de obra) | 0.848 | 22.74 | 19.28 |
| mo100 | h | Ayudante montador de prefabricados interiores. (mano de obra) | 0.848 | 21.02 | 17.82 |
| % | % | Costes directos complementarios | 2 % | 101.62 | 2.03 |
|  |  | Costes directos |  |  | 103.65 |
