# Dintel prefabricado, de hormigón pretensado, imitación madera

- Propiedad del archivo: CYPE INGENIEROS, S.A.
- Formato: FIEBDC-3/2002
- Divisa: EUR
- Costes indirectos: 3.00 %
- IVA: 21.00 %

## F Fachadas y particiones

### FC Dinteles, cargaderos y cajones de persiana

#### FCH Prefabricados de hormigón

**FCH080** Ud Dintel prefabricado, de hormigón pretensado, imitación madera.
Dintel prefabricado de hormigón pretensado, de 16x19x350 cm, con barras de acero para pretensar, UNE 36094 Y 1860 S7, de 5 mm de diámetro, con un momento flector máximo de 30 kN·m, acabado imitación madera, con una mano de lasur, apoyado sobre una capa de mortero de cemento, industrial, M-7,5 Incluye: Limpieza y preparación del plano de apoyo. Replanteo y marcado de ejes de apoyo en el hueco de paso. Colocación del dintel.
Criterio de medición de proyecto: Número de unidades previstas, según documentación gráfica de Proyecto.
Criterio de medición de obra: Se medirá el número de unidades realmente ejecutadas según especificaciones de Proyecto.

| Código | Ud | Descripción | Rendimiento | Precio | Importe |
|---|---|---|---|---|---|
| mt20dhp040sb | Ud | Dintel prefabricado de hormigón pretensado, de 16x19x350 cm, con barras de acero para pretensar, UNE 36094 Y 1860 S7, de 5 mm de diámetro, con un momento flector máximo de 30 kN·m, acabado imitación madera, con una mano de lasur, según UNE-EN 13225. (material) | 1.000 | 252.76 | 252.76 |
| mt08aaa010a | m³ | Agua. (material) | 0.006 | 1.50 | 0.01 |
| mt09mif010da | t | Mortero industrial para albañilería, de cemento, color gris, categoría M-7,5 (resistencia a compresión 7,5 N/mm²), suministrado en sacos, según UNE-EN 998-2. (material) | 0.002 | 56.97 | 0.11 |
| mo020 | h | Oficial 1ª construcción. (mano de obra) | 0.233 | 22.13 | 5.16 |
| mo113 | h | Peón ordinario construcción. (mano de obra) | 0.465 | 20.78 | 9.66 |
| % | % | Costes directos complementarios | 2 % | 267.70 | 5.35 |
|  |  | Costes directos |  |  | 273.05 |
