# Mampara de acero

- Propiedad del archivo: CYPE INGENIEROS, S.A.
- Formato: FIEBDC-3/2002
- Divisa: EUR
- Costes indirectos: 3.00 %
- IVA: 21.00 %

## F Fachadas y particiones

### FO Mamparas y tabiques móviles

#### FOA De acero

**FOA010** Ud Mampara de acero.
Mampara ciega de 4x2,9 m de panel machihembrado compuesto por dos chapas de de acero galvanizado y aislamiento intermedio de lana mineral, puerta interior de acero galvanizado de 2,10x0,90 m, perfiles de acero galvanizado y remate superior de panel machihembrado compuesto por dos chapas de de acero galvanizado. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010a | m² | Panel ciego machihembrado para mamparas, formado por dos chapas de acero galvanizado con aislamiento intermedio de lana mineral de conductividad térmica 0,039 W/(mK). (material) | 9.420 | 80.49 | 758.22 |
| mt26mac020a | m | Perfil en "U" de acero galvanizado de acero galvanizado para mamparas. (material) | 5.900 | 4.26 | 25.13 |
| mt26mac030a | m | Rodapié de acero galvanizado para mamparas. (material) | 3.000 | 4.43 | 13.29 |
| mt26mac050a | Ud | Puerta sencilla de una hoja de acero galvanizado para colocar en mamparas, incluso herrajes. (material) | 1.000 | 357.85 | 357.85 |
| op00ato010 |  | Atornillador. | 1.000 | 0.00 | 0.00 |
| mo011 | h | Oficial 1ª montador. (mano de obra) | 7.119 | 22.74 | 161.89 |
| mo080 | h | Ayudante montador. (mano de obra) | 7.119 | 21.02 | 149.64 |
| % | % | Costes directos complementarios | 2 % | 1466.02 | 29.32 |
|  |  | Costes directos |  |  | 1495.34 |
