# Revestimiento de frente de forjado con rasillas cerámicas

- Propiedad del archivo: CYPE INGENIEROS, S.A.
- Formato: FIEBDC-3/2002
- Divisa: EUR
- Costes indirectos: 3.00 %
- IVA: 21.00 %

## F Fachadas y particiones

### FR Frentes de forjado

#### FRC De piezas cerámicas

**FRC011** m Revestimiento de frente de forjado con rasillas cerámicas.
Revestimiento de frente de forjado de 30 cm de canto, con rasillas cerámicas, para revestir, 14x28x1,2 cm. COLOCACIÓN: con mortero de alta adherencia y aditivo hidrófugo para impermeabilización de morteros u hormigones.
Incluye: Preparación de la superficie de apoyo. Corte de las piezas. Colocación, aplomado, nivelación y alineación. Limpieza del paramento.
Criterio de medición de proyecto: Longitud medida por su mayor desarrollo lineal, según documentación gráfica de Proyecto.
Criterio de medición de obra: Se medirá, por su mayor desarrollo lineal, la longitud realmente ejecutada según especificaciones de Proyecto.

| Código | Ud | Descripción | Rendimiento | Precio | Importe |
|---|---|---|---|---|---|
| mt29cer010a | Ud | Rasilla cerámica, para revestir, 14x28x1,2 cm. (material) | 6.900 | 0.29 | 2.00 |
| mt09moe020a | kg | Adhesivo cementoso mejorado de ligantes mixtos, C2 TE, para la colocación en capa gruesa de piezas cerámicas en paramentos verticales exteriores, según UNE-EN 12004 (material) | 1.050 | 0.53 | 0.56 |
| mt08adt010 | kg | Aditivo hidrófugo para impermeabilización de morteros u hormigones. (material) | 0.075 | 1.20 | 0.09 |
| op00sie030 |  | Sierra de disco de diamante, para mesa de trabajo, de corte húmedo. | 1.000 | 0.00 | 0.00 |
| mo114 | h | Peón ordinario construcción en trabajos de albañilería. (mano de obra) | 0.154 | 20.78 | 3.20 |
| mo021 | h | Oficial 1ª construcción en trabajos de albañilería. (mano de obra) | 0.154 | 22.13 | 3.41 |
| % | % | Costes directos complementarios | 2 % | 9.26 | 0.19 |
|  |  | Costes directos |  |  | 9.45 |
