# Zócalo para sistema ETICS "WEBER" de aislamiento térmico por el exterior de fachadas. Revestimiento con piezas de gres porcelánico. Colocación en capa fina

- Propiedad del archivo: CYPE INGENIEROS, S.A.
- Formato: FIEBDC-3/2002
- Divisa: EUR
- Costes indirectos: 3.00 %
- IVA: 21.00 %

## F Fachadas y particiones

### FS Fachadas ETICS

#### FSC Revestimiento cerámico

**FSC116** m² Zócalo para sistema ETICS "WEBER" de aislamiento térmico por el exterior de fachadas. Revestimiento con piezas de gres porcelánico. Colocación en capa fina.
Zócalo para sistema Webertherm Ceramic Optima Aislone "WEBER", compuesto por: capa de impermeabilización de mortero impermeabilizante flexible, monocomponente, Weberdry ImperflexGel "WEBER", color gris, aplicado en dos capas; panel rígido de poliestireno extruido, Webertherm Placa XPS "WEBER", de color blanco, de 60 mm de espesor, fijado al soporte con mortero polimérico de altas prestaciones reforzado con fibras, Webertherm BaseGel, "WEBER", color gris; capa de regularización de mortero polimérico de altas prestaciones reforzado con fibras, Webertherm BaseGel, "WEBER", color gris, armado con malla de fibra de vidrio antiálcalis, Webertherm Malla 320 "WEBER", de 6x6 mm de luz de malla, 330 g/m² de masa superficial y 0,9 mm de espesor; capa de impermeabilización de mortero impermeabilizante flexible, monocomponente, Weberdry ImperflexGel "WEBER", color gris, aplicado en dos capas; capa drenante con lámina drenante de estructura nodular de polietileno de alta densidad (PEAD/HDPE), con nódulos de 7,5 mm de altura, resistencia a la compresión 150 kN/m² según UNE-EN ISO 604, capacidad de drenaje 5 l/(s·m) y masa nominal 0,5 kg/m², colocada sobre el aislamiento. Revestimiento con piezas de gres porcelánico esmaltado, acabado pulido, de 200x200x10 mm, gama media, capacidad de absorción de agua E<0,5%, grupo BIa, según UNE-EN 14411. COLOCACIÓN: en capa fina y mediante doble encolado con adhesivo cementoso mejorado de ligantes mixtos, C2 FTE S1, según UNE-EN 12004, de fraguado rápido, deformable, con deslizamiento reducido y tiempo abierto ampliado Webercol Flex² Multirapid "WEBER", color gris. REJUNTADO: con mortero de juntas cementoso mejorado, tipo CG2 W A, según UNE-EN 13888, con absorción de agua reducida y resistencia elevada a la abrasión, Webercolor Premium "WEBER", color Blanco, en juntas de 3 mm de espesor. Incluso crucetas de PVC.
Criterio de valoración económica: El precio incluye la ejecución de remates en los encuentros con paramentos y revestimientos u otros elementos recibidos en su superficie.
Incluye: Preparación de la superficie soporte. Aplicación del impermeabilizante. Corte y preparación del aislamiento. Colocación del aislamiento sobre el paramento. Aplicación del mortero base y colocación de la malla de fibra de vidrio en la capa de regularización. Resolución de los puntos singulares. Aplicación del impermeabilizante. Colocación de la lámina drenante. Replanteo de los niveles, de la disposición de piezas y de las juntas. Corte y cajeado de las piezas. Preparación y aplicación del material de colocación. Formación de juntas de movimiento. Colocación de las piezas. Rejuntado. Sellado de juntas. Eliminación y limpieza del material sobrante. Limpieza final de la fachada.
Criterio de medición de proyecto: Superficie medida según documentación gráfica de Proyecto.
Criterio de medición de obra: Se medirá la superficie realmente ejecutada según especificaciones de Proyecto.

| Código | Ud | Descripción | Rendimiento | Precio | Importe |
|---|---|---|---|---|---|
| mt28mic040a | kg | Mortero impermeabilizante flexible, monocomponente, Weberdry ImperflexGel "WEBER", color gris, compuesto de cementos especiales, áridos, resinas, sales activas y aditivos, paso del agua a contrapresión < 125 cm³/m² a las 24 horas, con certificado de potabilidad, para aplicación en capa fina. (material) | 1.875 | 6.67 | 12.51 |
| mt28mpc020a | kg | Mortero polimérico de altas prestaciones reforzado con fibras, Webertherm BaseGel, "WEBER", color gris, compuesto de cemento gris, cargas minerales, resinas hidrófugas redispersables, fibras y aditivos especiales, para aplicar con llana, para adherir los paneles aislantes y como capa base, tipo GP CSIII W2, según UNE-EN 998-1. (material) | 9.750 | 0.76 | 7.41 |
| mt16pxw010d | m² | Panel rígido de poliestireno extruido, Webertherm Placa XPS "WEBER", de color blanco, de 60 mm de espesor, según UNE-EN 13164, resistencia térmica 1,8 m²K/W, conductividad térmica 0,034 W/(mK), Euroclase E de reacción al fuego según UNE-EN 13501-1. (material) | 1.050 | 18.24 | 19.15 |
| mt28maw050l | m² | Malla de fibra de vidrio antiálcalis, Webertherm Malla 320 "WEBER", de 6x6 mm de luz de malla, 330 g/m² de masa superficial, 0,9 mm de espesor y de 0,1x25 m, para armar morteros. (material) | 0.550 | 4.40 | 2.42 |
| mt09mcw010p | kg | Adhesivo cementoso mejorado de ligantes mixtos, C2 FTE S1, según UNE-EN 12004, de fraguado rápido, deformable, con deslizamiento reducido y tiempo abierto ampliado Webercol Flex² Multirapid "WEBER", color gris, a base de cementos especiales, resinas sintéticas, áridos seleccionados y aditivos, con resistencia a la inmersión en agua. (material) | 2.750 | 1.31 | 3.60 |
| mt19abp100ecba | m² | Piezas de gres porcelánico esmaltado, acabado pulido, de 200x200x10 mm, gama media, capacidad de absorción de agua E<0,5%, grupo BIa, según UNE-EN 14411. (material) | 0.525 | 16.54 | 8.68 |
| mt09mcw050ia | kg | Mortero de juntas cementoso mejorado, tipo CG2 W A, según UNE-EN 13888, con absorción de agua reducida y resistencia elevada a la abrasión, Webercolor Premium "WEBER", color Blanco, compuesto de cementos especiales, resina, áridos silíceos, aditivos hidrofugantes y aditivos orgánicos e inorgánicos específicos, con muy bajo contenido de sustancias orgánicas volátiles (VOC), con tecnología Protect³ y Pure Clean, bactericida, antimoho y antiverdín, repelente del agua y la suciedad, de fraguado y endurecimiento rápido, con efecto preventivo de las eflorescencias, con alta resistencia a los agentes químicos, flexible e impermeable al agua, para rejuntado de todo tipo de piezas cerámicas, piedras naturales y terrazo, para juntas de hasta 15 mm. (material) | 0.225 | 2.26 | 0.51 |
| mt18acc100a | Ud | Kit de crucetas de PVC para garantizar un espesor de las juntas entre piezas de entre 1 y 20 mm, en revestimientos y pavimentos cerámicos. (material) | 0.175 | 2.40 | 0.42 |
| mt14gdo010a | m² | Lámina drenante de estructura nodular de polietileno de alta densidad (PEAD/HDPE), con nódulos de 7,5 mm de altura, resistencia a la compresión 150 kN/m² según UNE-EN ISO 604, capacidad de drenaje 5 l/(s·m) y masa nominal 0,5 kg/m². (material) | 0.200 | 2.09 | 0.42 |
| mo054 | h | Oficial 1ª montador de aislamientos. (mano de obra) | 0.109 | 22.74 | 2.48 |
| mo101 | h | Ayudante montador de aislamientos. (mano de obra) | 0.109 | 21.02 | 2.29 |
| mo039 | h | Oficial 1ª revocador. (mano de obra) | 0.328 | 22.13 | 7.26 |
| mo079 | h | Ayudante revocador. (mano de obra) | 0.328 | 21.02 | 6.89 |
| mo032 | h | Oficial 1ª aplicador de productos impermeabilizantes. (mano de obra) | 0.109 | 22.13 | 2.41 |
| mo070 | h | Ayudante aplicador de productos impermeabilizantes. (mano de obra) | 0.109 | 21.02 | 2.29 |
| % | % | Costes directos complementarios | 2 % | 78.74 | 1.57 |
|  |  | Costes directos |  |  | 80.31 |
