# Refuerzo para sistema ETICS "MAPEI SPAIN" de aislamiento térmico por el exterior de fachadas

- Propiedad del archivo: CYPE INGENIEROS, S.A.
- Formato: FIEBDC-3/2002
- Divisa: EUR
- Costes indirectos: 3.00 %
- IVA: 21.00 %

## F Fachadas y particiones

### FS Fachadas ETICS

#### FSM Revestimiento continuo mineral o sintético

**FSM084** m² Refuerzo para sistema ETICS "MAPEI SPAIN" de aislamiento térmico por el exterior de fachadas.
Capa adicional de refuerzo para el sistema Mapetherm XPS "MAPEI SPAIN", con ETE 04/0061, mediante la aplicación de una capa de mortero de 4 mm de espesor mínimo, realizada con mortero cementoso monocomponente de grano grueso Mapetherm AR1 GG "MAPEI SPAIN", color gris, compuesto de cemento, arena de sílice de granulometría seleccionada de hasta 0,6 mm de diámetro, aditivos especiales y resinas sintéticas, armado con malla de fibra de vidrio antiálcalis, Mapetherm Net "MAPEI SPAIN", de 4,15x3,8 mm de luz de malla, de 150 g/m² de masa superficial y de 1x50 m, solapada 10 cm; aplicada en zonas susceptibles de impacto desde el arranque del sistema, sobre la capa de regularización y antes de la aplicación de la imprimación.
Criterio de valoración económica: El precio incluye la ejecución de remates en los encuentros con paramentos y revestimientos u otros elementos recibidos en su superficie.
Incluye: Aplicación de una primera capa de mortero sobre la capa de regularización. Colocación de la malla de refuerzo. Aplicación de una segunda capa de mortero sobre la malla de refuerzo. Resolución de puntos singulares.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mam010b | kg | Mortero cementoso monocomponente de grano grueso tipo GP CSIV W2 T2, según UNE-EN 998-1 Mapetherm AR1 GG "MAPEI SPAIN", color gris, con propiedades tixotrópicas, de endurecimiento sin retracción y baja viscosidad, para aplicar con llana, para adherir los paneles aislantes y como capa base, previo amasado con agua. (material) | 5.600 | 0.72 | 4.03 |
| mt28mam040a | m² | Malla de fibra de vidrio antiálcalis, Mapetherm Net "MAPEI SPAIN", de 4,15x3,8 mm de luz de malla, de 150 g/m² de masa superficial y de 1x50 m, para armar morteros. (material) | 1.100 | 1.90 | 2.09 |
| mo039 | h | Oficial 1ª revocador. (mano de obra) | 0.109 | 22.13 | 2.41 |
| mo079 | h | Ayudante revocador. (mano de obra) | 0.109 | 21.02 | 2.29 |
| % | % | Costes directos complementarios | 2 % | 10.82 | 0.22 |
|  |  | Costes directos |  |  | 11.04 |
