# Anclaje mecánico con rotura de puente térmico en fachadas ETICS

- Propiedad del archivo: CYPE INGENIEROS, S.A.
- Formato: FIEBDC-3/2002
- Divisa: EUR
- Costes indirectos: 3.00 %
- IVA: 21.00 %

## F Fachadas y particiones

### FS Fachadas ETICS

#### FSX Anclajes

**FSX010** Ud Anclaje mecánico con rotura de puente térmico en fachadas ETICS.
Anclaje mecánico, formado por tornillo de acero galvanizado, de 8 mm de diámetro y 100 mm de longitud, tacos de expansión, base en forma de cono de nylon con rotura de puente térmico y accesorios, carga máxima 20 kg, para fijación de elemento a fachadas ETICS. Incluso sellador adhesivo (MS), para sellado de juntas.
Incluye: Replanteo. Ejecución de la perforación. Limpieza del polvo resultante. Montaje del elemento. Limpieza de los restos sobrantes.
Criterio de medición de proyecto: Número de unidades previstas, según documentación gráfica de Proyecto.
Criterio de medición de obra: Se medirá el número de unidades realmente ejecutadas según especificaciones de Proyecto.

| Código | Ud | Descripción | Rendimiento | Precio | Importe |
|---|---|---|---|---|---|
| mt26rew030lc | Ud | Anclaje mecánico, formado por tornillo de acero galvanizado, de 8 mm de diámetro y 100 mm de longitud, tacos de expansión, base en forma de cono de nylon con rotura de puente térmico y accesorios, carga máxima 20 kg. (material) | 1.000 | 7.27 | 7.27 |
| mt15qui040b | Ud | Cartucho de 300 cm³ de sellador adhesivo monocomponente, neutro a base de polímeros híbridos (MS), dureza Shore A aproximada de 40, alargamiento en rotura > 450%, según UNE-EN ISO 11600, con resistencia a los rayos UV y a la intemperie, con efecto antimoho, apto para ser pintado. (material) | 0.100 | 7.20 | 0.72 |
| op00tal010 |  | Taladro. | 1.000 | 0.00 | 0.00 |
| mo020 | h | Oficial 1ª construcción. (mano de obra) | 0.093 | 22.13 | 2.06 |
| mo112 | h | Peón especializado construcción. (mano de obra) | 0.093 | 21.12 | 1.96 |
| % | % | Costes directos complementarios | 2 % | 12.01 | 0.24 |
|  |  | Costes directos |  |  | 12.25 |
