# Limpieza manual de fachadas con agua y cepillo

- Propiedad del archivo: CYPE INGENIEROS, S.A.
- Formato: FIEBDC-3/2002
- Divisa: EUR
- Costes indirectos: 3.00 %
- IVA: 21.00 %

## F Fachadas y particiones

### FZ Limpieza y tratamientos superficiales

#### FZA Limpieza manual

**FZA020** m² Limpieza manual de fachadas con agua y cepillo.
Limpieza de fachada de mampostería en mal estado de conservación, mediante cepillado manual con agua y cepillo blando de raíces, hasta descubrir las zonas arenizadas, ampollas de pátina y fisuras de fábrica, previa eliminación de cascotes, detritus y material adherido; y posterior aclarado con abundante agua. Incluso acopio, retirada y carga de escombros y restos generados sobre camión o contenedor, considerando un grado de complejidad medio.
Incluye: Cepillado manual con agua de la superficie soporte. Retirada y acopio de los restos generados. Carga de los restos generados sobre camión o contenedor.
Criterio de medición de proyecto: Superficie medida según documentación gráfica de Proyecto.
Criterio de medición de obra: Se medirá la superficie realmente ejecutada según especificaciones de Proyecto.

| Código | Ud | Descripción | Rendimiento | Precio | Importe |
|---|---|---|---|---|---|
| mt08aaa010a | m³ | Agua. (material) | 0.030 | 1.50 | 0.05 |
| mo020 | h | Oficial 1ª construcción. (mano de obra) | 0.458 | 23.10 | 10.58 |
| mo113 | h | Peón ordinario construcción. (mano de obra) | 0.458 | 21.69 | 9.93 |
| % | % | Costes directos complementarios | 2 % | 20.56 | 0.41 |
|  |  | Costes directos |  |  | 20.97 |
