# Limpieza de grafitis en fachadas, con decapantes

- Propiedad del archivo: CYPE INGENIEROS, S.A.
- Formato: FIEBDC-3/2002
- Divisa: EUR
- Costes indirectos: 3.00 %
- IVA: 21.00 %

## F Fachadas y particiones

### FZ Limpieza y tratamientos superficiales

#### FZD Limpiezas específicas

**FZD010** m² Limpieza de grafitis en fachadas, con decapantes.
Limpieza de grafitis realizados en fachada de fábrica de ladrillos cerámicos cara vista en estado de conservación regular, mediante la aplicación de un producto decapante con brocha, dejando actuar unos minutos y posterior aclarado de la superficie con chorro de agua caliente a presión, aplicando el tratamiento por franjas horizontales completas, con vuelos, cornisas y salientes. Incluso pruebas previas necesarias para ajustar los parámetros de la limpieza y evitar daños en los materiales, transporte, montaje y desmontaje de equipo; acopio, retirada y carga de restos generados sobre camión o contenedor; considerando un grado de complejidad medio.
Incluye: Montaje y preparación del equipo. Realización de pruebas para ajuste de los parámetros de limpieza. Aplicación con brocha del decapante. Aplicación mecánica del chorro de agua. Desmontaje del equipo. Limpieza de la superficie soporte. Retirada y acopio del material proyectado y los restos generados. Carga del material proyectado y los restos generados sobre camión o contenedor.
Criterio de medición de proyecto: Superficie medida según documentación gráfica de Proyecto.
Criterio de medición de obra: Se medirá la superficie realmente ejecutada según especificaciones de Proyecto.

| Código | Ud | Descripción | Rendimiento | Precio | Importe |
|---|---|---|---|---|---|
| mt08lim030a | l | Decapante limpiador de grafitis. (material) | 0.440 | 45.83 | 20.17 |
| mt08aaa010a | m³ | Agua. (material) | 0.011 | 1.50 | 0.02 |
| mq08lch020a | h | Equipo de chorro de agua a presión. (maquinaria) | 0.128 | 5.77 | 0.74 |
| mo020 | h | Oficial 1ª construcción. (mano de obra) | 0.517 | 23.10 | 11.94 |
| mo112 | h | Peón especializado construcción. (mano de obra) | 0.259 | 22.05 | 5.71 |
| % | % | Costes directos complementarios | 2 % | 38.58 | 0.77 |
|  |  | Costes directos |  |  | 39.35 |
