# Recibido de bañera

- Propiedad del archivo: CYPE INGENIEROS, S.A.
- Formato: FIEBDC-3/2002
- Divisa: EUR
- Costes indirectos: 3.00 %
- IVA: 21.00 %

## H Remates y ayudas

### HE Recibidos

#### HEA Aparatos sanitarios

**HEA020** Ud Recibido de bañera.
Recibido de bañera de longitud superior a 1 m y formación de faldón con ladrillo cerámico hueco sencillo, recibido con mortero de cemento, industrial, M-5.
Incluye: Replanteo. Apertura de rozas. Retacado con arena. Colocación y nivelación de la bañera. Ejecución del faldón. Protección con tablero aglomerado de madera. Limpieza y eliminación del material sobrante.
Criterio de medición de proyecto: Número de unidades previstas, según documentación gráfica de Proyecto.
Criterio de medición de obra: Se medirá el número de unidades realmente ejecutadas según especificaciones de Proyecto.

| Código | Ud | Descripción | Rendimiento | Precio | Importe |
|---|---|---|---|---|---|
| mt04lvc010a | Ud | Ladrillo cerámico hueco sencillo, para revestir, 24x11,5x4 cm, para uso en fábrica protegida (pieza P), densidad 780 kg/m³, según UNE-EN 771-1. (material) | 30.000 | 0.22 | 6.60 |
| mt08aaa010a | m³ | Agua. (material) | 0.008 | 1.50 | 0.01 |
| mt09mif010ca | t | Mortero industrial para albañilería, de cemento, color gris, categoría M-5 (resistencia a compresión 5 N/mm²), suministrado en sacos, según UNE-EN 998-2. (material) | 0.030 | 53.48 | 1.60 |
| mt01ara010a | m³ | Arena con granulometría de 0 a 5 mm de diámetro, limpia. (material) | 0.200 | 14.30 | 2.86 |
| mo020 | h | Oficial 1ª construcción. (mano de obra) | 2.342 | 22.13 | 51.83 |
| mo113 | h | Peón ordinario construcción. (mano de obra) | 2.341 | 20.78 | 48.65 |
| % | % | Costes directos complementarios | 2 % | 111.55 | 2.23 |
|  |  | Costes directos |  |  | 113.78 |
