# Recibido de rastreles de madera a paramento vertical

- Propiedad del archivo: CYPE INGENIEROS, S.A.
- Formato: FIEBDC-3/2002
- Divisa: EUR
- Costes indirectos: 3.00 %
- IVA: 21.00 %

## H Remates y ayudas

### HE Recibidos

#### HER Rastreles

**HER020** m Recibido de rastreles de madera a paramento vertical.
Recibido de rastreles de madera a paramento vertical, con pasta de yeso B1. Incluso puntas de acero para facilitar el agarre de los rastreles al yeso.
Incluye: Replanteo. Preparación de los rastreles. Nivelación y fijación definitiva de los rastreles.
Criterio de medición de proyecto: Número de unidades previstas, según documentación gráfica de Proyecto.
Criterio de medición de obra: Se medirá el número de unidades realmente ejecutadas según especificaciones de Proyecto.

| Código | Ud | Descripción | Rendimiento | Precio | Importe |
|---|---|---|---|---|---|
| mt09pye010b | m³ | Pasta de yeso de construcción B1, según UNE-EN 13279-1. (material) | 0.012 | 148.50 | 1.78 |
| mt08var060 | kg | Puntas de acero de 20x100 mm. (material) | 0.100 | 8.75 | 0.88 |
| mo020 | h | Oficial 1ª construcción. (mano de obra) | 0.070 | 22.13 | 1.55 |
| mo113 | h | Peón ordinario construcción. (mano de obra) | 0.094 | 20.78 | 1.95 |
| % | % | Costes directos complementarios | 2 % | 6.16 | 0.12 |
|  |  | Costes directos |  |  | 6.28 |
