# Albardilla cerámica

- Propiedad del archivo: CYPE INGENIEROS, S.A.
- Formato: FIEBDC-3/2002
- Divisa: EUR
- Costes indirectos: 3.00 %
- IVA: 21.00 %

## H Remates y ayudas

### HR Remates de fachada

#### HRC Cerámicos

**HRC040** m Albardilla cerámica.
Albardilla cerámica, con un ángulo de inclinación de 10°, en piezas de 25x10x4 cm, con goterón, para cubrición de muros; recibida con mortero de cemento, industrial, con aditivo hidrófugo, M-10; y rejuntado entre piezas y, en su caso, de las uniones con los muros con mortero de juntas cementoso con absorción de agua reducida, CG2, para juntas entre 3 y 15 mm.
Incluye: Preparación de la superficie de apoyo. Replanteo de las piezas. Corte de las piezas. Colocación con mortero de las piezas. Relleno de juntas y limpieza.
Criterio de medición de proyecto: Longitud medida a ejes, según documentación gráfica de Proyecto.
Criterio de medición de obra: Se medirá, a ejes, la longitud realmente ejecutada según especificaciones de Proyecto.

| Código | Ud | Descripción | Rendimiento | Precio | Importe |
|---|---|---|---|---|---|
| mt20ace010a | m | Albardilla cerámica, con un ángulo de inclinación de 10°, en piezas de 25x10x4 cm, con goterón, para cubrición de muros. (material) | 1.100 | 9.07 | 9.98 |
| mt08aaa010a | m³ | Agua. (material) | 0.006 | 1.50 | 0.01 |
| mt09mif010ka | t | Mortero industrial para albañilería, de cemento, color gris, con aditivo hidrófugo, categoría M-10 (resistencia a compresión 10 N/mm²), suministrado en sacos, según UNE-EN 998-2. (material) | 0.005 | 65.98 | 0.33 |
| mt09mcr070a | kg | Mortero de juntas cementoso con resistencia elevada a la abrasión y absorción de agua reducida, CG2, para junta abierta entre 3 y 15 mm, según UNE-EN 13888. (material) | 0.030 | 0.99 | 0.03 |
| op00amo010 |  | Amoladora o radial. | 1.000 | 0.00 | 0.00 |
| mo020 | h | Oficial 1ª construcción. (mano de obra) | 0.291 | 22.13 | 6.44 |
| mo113 | h | Peón ordinario construcción. (mano de obra) | 0.305 | 20.78 | 6.34 |
| % | % | Costes directos complementarios | 2 % | 23.13 | 0.46 |
|  |  | Costes directos |  |  | 23.59 |
