# Sellado de junta entre vidrio y carpintería

- Propiedad del archivo: CYPE INGENIEROS, S.A.
- Formato: FIEBDC-3/2002
- Divisa: EUR
- Costes indirectos: 3.00 %
- IVA: 21.00 %

## H Remates y ayudas

### HS Sellados

#### HSV Vidrios

**HSV010** m Sellado de junta entre vidrio y carpintería.
Sellado de junta interior entre vidrio y carpintería, con silicona sintética incolora, mediante aplicación manual, con pistola.
Incluye: Preparación y limpieza de la junta. Protección de los bordes de la junta. Sellado. Remates. Limpieza final.
Criterio de medición de proyecto: Longitud medida según documentación gráfica de Proyecto.
Criterio de medición de obra: Se medirá la longitud realmente ejecutada según especificaciones de Proyecto.

| Código | Ud | Descripción | Rendimiento | Precio | Importe |
|---|---|---|---|---|---|
| mt21vva015a | Ud | Cartucho de 310 ml de silicona neutra, incolora, dureza Shore A aproximada de 23, según UNE-EN ISO 868 y recuperación elástica >=80%, según UNE-EN ISO 7389. (material) | 0.083 | 5.77 | 0.48 |
| mo055 | h | Oficial 1ª cristalero. (mano de obra) | 0.114 | 23.55 | 2.68 |
| % | % | Costes directos complementarios | 2 % | 3.16 | 0.06 |
|  |  | Costes directos |  |  | 3.22 |
