# Repartidor

- Propiedad del archivo: CYPE INGENIEROS, S.A.
- Formato: FIEBDC-3/2002
- Divisa: EUR
- Costes indirectos: 3.00 %
- IVA: 21.00 %

## I Instalaciones

### IA Audiovisuales

#### IAA Red de cables coaxiales

**IAA115** Ud Repartidor.
Repartidor de 5-2400 MHz de 4 salidas, de 78x49x26 mm, 7,7 dB de pérdidas de inserción a 862 MHz y 11,1 dB de pérdidas de inserción a 2150 MHz.
Incluye: Colocación. Conexionado y comprobación de su correcto funcionamiento.
Criterio de medición de proyecto: Número de unidades previstas, según documentación gráfica de Proyecto.
Criterio de medición de obra: Se medirá el número de unidades realmente ejecutadas según especificaciones de Proyecto.

| Código | Ud | Descripción | Rendimiento | Precio | Importe |
|---|---|---|---|---|---|
| mt40irt024o | Ud | Repartidor de 5-2400 MHz de 4 salidas, de 78x49x26 mm, 7,7 dB de pérdidas de inserción a 862 MHz y 11,1 dB de pérdidas de inserción a 2150 MHz, con conectores tipo "F". (material) | 1.000 | 4.56 | 4.56 |
| mo001 | h | Oficial 1ª instalador de telecomunicaciones. (mano de obra) | 0.107 | 22.74 | 2.43 |
| mo056 | h | Ayudante instalador de telecomunicaciones. (mano de obra) | 0.107 | 20.98 | 2.24 |
| % | % | Costes directos complementarios | 2 % | 9.23 | 0.18 |
|  |  | Costes directos |  |  | 9.41 |
