# Cable de pares de cobre

- Propiedad del archivo: CYPE INGENIEROS, S.A.
- Formato: FIEBDC-3/2002
- Divisa: EUR
- Costes indirectos: 3.00 %
- IVA: 21.00 %

## I Instalaciones

### IA Audiovisuales

#### IAF Red de cables de pares de cobre

**IAF070** m Cable de pares de cobre.
Cable de 2 pares (2x2x0,51 mm), reacción al fuego clase Dca-s2,d2,a2, con conductor unifilar de cobre, aislamiento de polietileno y vaina exterior libre de halógenos con baja emisión de humos y gases corrosivos de 4 mm de diámetro de color verde. Incluso accesorios y elementos de sujeción.
Incluye: Tendido de cables.
Criterio de medición de proyecto: Longitud medida según documentación gráfica de Proyecto.
Criterio de medición de obra: Se medirá la longitud realmente ejecutada según especificaciones de Proyecto.

| Código | Ud | Descripción | Rendimiento | Precio | Importe |
|---|---|---|---|---|---|
| mt40mto110b | m | Cable de 2 pares (2x2x0,51 mm), reacción al fuego clase Dca-s2,d2,a2 según UNE-EN 50575, con conductor unifilar de cobre, aislamiento de polietileno y vaina exterior libre de halógenos con baja emisión de humos y gases corrosivos de 4 mm de diámetro de color verde. (material) | 1.000 | 0.77 | 0.77 |
| mo001 | h | Oficial 1ª instalador de telecomunicaciones. (mano de obra) | 0.016 | 23.74 | 0.38 |
| mo056 | h | Ayudante instalador de telecomunicaciones. (mano de obra) | 0.016 | 21.90 | 0.35 |
| % | % | Costes directos complementarios | 2 % | 1.50 | 0.03 |
|  |  | Costes directos |  |  | 1.53 |
