# Repartidor de fibra óptica

- Propiedad del archivo: CYPE INGENIEROS, S.A.
- Formato: FIEBDC-3/2002
- Divisa: EUR
- Costes indirectos: 3.00 %
- IVA: 21.00 %

## I Instalaciones

### IA Audiovisuales

#### IAO Red de cables de fibra óptica

**IAO024** Ud Repartidor de fibra óptica.
Repartidor PLC monomodo de 64 salidas, con conectores tipo SC/APC simple, para rango de longitud de onda de 1260 a 1650 nm de 20 dB de pérdidas de inserción.
Incluye: Colocación. Conexionado y comprobación de su correcto funcionamiento.
Criterio de medición de proyecto: Número de unidades previstas, según documentación gráfica de Proyecto.
Criterio de medición de obra: Se medirá el número de unidades realmente ejecutadas según especificaciones de Proyecto.

| Código | Ud | Descripción | Rendimiento | Precio | Importe |
|---|---|---|---|---|---|
| mt40fod050f | Ud | Repartidor PLC monomodo de 64 salidas, con conectores tipo SC/APC simple, para rango de longitud de onda de 1260 a 1650 nm de 20 dB de pérdidas de inserción. (material) | 1.000 | 263.21 | 263.21 |
| mo001 | h | Oficial 1ª instalador de telecomunicaciones. (mano de obra) | 0.268 | 22.74 | 6.09 |
| mo056 | h | Ayudante instalador de telecomunicaciones. (mano de obra) | 0.268 | 20.98 | 5.62 |
| % | % | Costes directos complementarios | 2 % | 274.92 | 5.50 |
|  |  | Costes directos |  |  | 280.42 |
