# Unidad RB, para sistema con recuperación de calor

- Propiedad del archivo: CYPE INGENIEROS, S.A.
- Formato: FIEBDC-3/2002
- Divisa: EUR
- Costes indirectos: 3.00 %
- IVA: 21.00 %

## I Instalaciones

### IB Sistemas de climatización

#### IBF Sistema VRF (Fujitsu)

**IBF500** Ud Unidad RB, para sistema con recuperación de calor.
Unidad RB para sistema VRF con recuperación de calor, para gas R-410A, de 4 salidas, modelo UTP-RX04BH "FUJITSU", con una potencia frigorífica total menor de 56 kW de las unidades interiores conectadas aguas abajo, para un máximo de 8 unidades interiores por salida, alimentación monofásica (230V/50Hz).
Criterio de valoración económica: El precio no incluye la canalización ni el cableado eléctrico de alimentación.
Incluye: Replanteo. Colocación y fijación. Conexión a las líneas frigoríficas. Conexión a la red eléctrica. Conexión a la red de desagüe.
Criterio de medición de proyecto: Número de unidades previstas, según documentación gráfica de Proyecto.
Criterio de medición de obra: Se medirá el número de unidades realmente ejecutadas según especificaciones de Proyecto.

| Código | Ud | Descripción | Rendimiento | Precio | Importe |
|---|---|---|---|---|---|
| mt42fuj705a | Ud | Unidad RB para sistema VRF con recuperación de calor, para gas R-410A, de 4 salidas, modelo UTP-RX04BH "FUJITSU", con una potencia frigorífica total menor de 56 kW de las unidades interiores conectadas aguas abajo, para un máximo de 8 unidades interiores por salida, alimentación monofásica (230V/50Hz). (material) | 1.000 | 4540.00 | 4540.00 |
| mo005 | h | Oficial 1ª instalador de climatización. (mano de obra) | 0.537 | 22.74 | 12.21 |
| mo104 | h | Ayudante instalador de climatización. (mano de obra) | 0.537 | 20.98 | 11.27 |
| % | % | Costes directos complementarios | 2 % | 4563.48 | 91.27 |
|  |  | Costes directos |  |  | 4654.75 |
