# Kit de comunicación para control externo

- Propiedad del archivo: CYPE INGENIEROS, S.A.
- Formato: FIEBDC-3/2002
- Divisa: EUR
- Costes indirectos: 3.00 %
- IVA: 21.00 %

## I Instalaciones

### IB Sistemas de climatización

#### IBF Sistema VRF (Fujitsu)

**IBF545** Ud Kit de comunicación para control externo.
Kit conector para control externo de unidad interior de aire acondicionado, para apagado forzado del termostato, modelo UTY-XWZXZ7 "FUJITSU".
Criterio de medición de proyecto: Número de unidades previstas, según documentación gráfica de Proyecto.
Criterio de medición de obra: Se medirá el número de unidades realmente ejecutadas según especificaciones de Proyecto.

| Código | Ud | Descripción | Rendimiento | Precio | Importe |
|---|---|---|---|---|---|
| mt42fuj660a | Ud | Kit conector para control externo de unidad interior de aire acondicionado, para apagado forzado del termostato, modelo UTY-XWZXZ7 "FUJITSU". (material) | 1.000 | 80.00 | 80.00 |
| mo005 | h | Oficial 1ª instalador de climatización. (mano de obra) | 0.215 | 22.74 | 4.89 |
| mo104 | h | Ayudante instalador de climatización. (mano de obra) | 0.215 | 20.98 | 4.51 |
| % | % | Costes directos complementarios | 2 % | 89.40 | 1.79 |
|  |  | Costes directos |  |  | 91.19 |
