# Unidad exterior de aire acondicionado, para gas R-32

- Propiedad del archivo: CYPE INGENIEROS, S.A.
- Formato: FIEBDC-3/2002
- Divisa: EUR
- Costes indirectos: 3.00 %
- IVA: 21.00 %

## I Instalaciones

### IB Sistemas de climatización

#### IBG Sistema VRF (LG)

**IBG021** Ud Unidad exterior de aire acondicionado, para gas R-32.
Unidad exterior de aire acondicionado, sistema VRF Multi V, para gas R-32, modelo Multi V S R32 ZRUN030GSS0 "LG", alimentación monofásica (230V/50Hz), potencia frigorífica nominal 9 kW, potencia calorífica nominal 9 kW, potencia calorífica máxima 10 kW, consumo eléctrico nominal en refrigeración 2,81 kW, consumo eléctrico nominal en calefacción 2,09 kW, EER 3,2, SEER 5,7, COP 4,3, SCOP 3,9, presión sonora en refrigeración 51 dBA, presión sonora en calefacción 55 dBA, dimensiones 950x834x330 mm, peso 64,7 kg, carga de refrigerante 1,5 kg, nº máximo de unidades interiores conectables 6, con compresor Scroll con tecnología Inverter y gestión energética mediante IA. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42lgc060a | Ud | Unidad exterior de aire acondicionado, sistema VRF Multi V, para gas R-32, modelo Multi V S R32 ZRUN030GSS0 "LG", alimentación monofásica (230V/50Hz), potencia frigorífica nominal 9 kW, potencia calorífica nominal 9 kW, potencia calorífica máxima 10 kW, consumo eléctrico nominal en refrigeración 2,81 kW, consumo eléctrico nominal en calefacción 2,09 kW, EER 3,2, SEER 5,7, COP 4,3, SCOP 3,9, presión sonora en refrigeración 51 dBA, presión sonora en calefacción 55 dBA, dimensiones 950x834x330 mm, peso 64,7 kg, carga de refrigerante 1,5 kg, nº máximo de unidades interiores conectables 6, con compresor Scroll con tecnología Inverter y gestión energética mediante IA. (material) | 1.000 | 4972.00 | 4972.00 |
| mt42www080 | Ud | Kit de amortiguadores antivibración de suelo, formado por cuatro amortiguadores de caucho, con sus tornillos, tuercas y arandelas correspondientes. (material) | 1.000 | 8.00 | 8.00 |
| mo005 | h | Oficial 1ª instalador de climatización. (mano de obra) | 3.886 | 23.74 | 92.25 |
| mo104 | h | Ayudante instalador de climatización. (mano de obra) | 3.886 | 21.90 | 85.10 |
| % | % | Costes directos complementarios | 2 % | 5157.35 | 103.15 |
|  |  | Costes directos |  |  | 5260.50 |
