# Fancoil de suelo

- Propiedad del archivo: CYPE INGENIEROS, S.A.
- Formato: FIEBDC-3/2002
- Divisa: EUR
- Costes indirectos: 3.00 %
- IVA: 21.00 %

## I Instalaciones

### IB Sistemas de climatización

#### IBH Sistema HVRF (Mitsubishi Electric)

**IBH040** Ud Fancoil de suelo.
Fancoil de suelo, para conducto vertical, gama Hybrid City Multi, modelo PFFY-WP20VLRMM-E "MITSUBISHI ELECTRIC", potencia frigorífica nominal 2,2 kW (temperatura de bulbo seco del aire interior 27°C, temperatura de bulbo húmedo del aire interior 19°C, temperatura de bulbo seco del aire exterior 35°C) potencia calorífica nominal 2,5 kW (temperatura de bulbo seco del aire interior 20°C, temperatura de bulbo seco del aire exterior 7°C, temperatura de bulbo húmedo del aire exterior 6°C), consumo eléctrico nominal en refrigeración 0,04 kW, consumo eléctrico nominal en calefacción 0,04 kW, de 639x886x220 mm, peso 22 kg, con ventilador de tres velocidades, presión sonora a velocidad baja 31 dBA, caudal de aire a velocidad alta 6 m³/min, presión estática configurable entre 20 Pa y 60 Pa. Regulación: control remoto por cable, conectable al bus M-Net, modelo PAR-U02MEDA-J.
Criterio de valoración económica: El precio no incluye la canalización ni el cableado eléctrico de alimentación.
Incluye: Replanteo. Colocación y fijación. Conexión a la red de conducción de agua. Conexión a la red eléctrica. Colocación y fijación del tubo entre la unidad interior y el control remoto por cable. Tendido de cables entre la unidad interior y el control remoto por cable. Conexionado de cables entre la unidad interior y el control remoto por cable. Conexión a la red de desagüe. Puesta en marcha.
Criterio de medición de proyecto: Número de unidades previstas, según documentación gráfica de Proyecto.
Criterio de medición de obra: Se medirá el número de unidades realmente ejecutadas según especificaciones de Proyecto.

| Código | Ud | Descripción | Rendimiento | Precio | Importe |
|---|---|---|---|---|---|
| mt42mee152a | Ud | Fancoil de suelo, para conducto vertical, gama Hybrid City Multi, modelo PFFY-WP20VLRMM-E "MITSUBISHI ELECTRIC", potencia frigorífica nominal 2,2 kW (temperatura de bulbo seco del aire interior 27°C, temperatura de bulbo húmedo del aire interior 19°C, temperatura de bulbo seco del aire exterior 35°C) potencia calorífica nominal 2,5 kW (temperatura de bulbo seco del aire interior 20°C, temperatura de bulbo seco del aire exterior 7°C, temperatura de bulbo húmedo del aire exterior 6°C), consumo eléctrico nominal en refrigeración 0,04 kW, consumo eléctrico nominal en calefacción 0,04 kW, de 639x886x220 mm, peso 22 kg, con ventilador de tres velocidades, presión sonora a velocidad baja 31 dBA, caudal de aire a velocidad alta 6 m³/min, presión estática configurable entre 20 Pa y 60 Pa. (material) | 1.000 | 2192.00 | 2192.00 |
| mt42mee810a | Ud | Control remoto por cable, conectable al bus M-Net, modelo PAR-U02MEDA-J "MITSUBISHI ELECTRIC", 140x25x120 mm, con pantalla táctil LCD retroiluminada con matriz de puntos, indicador del estado de funcionamiento con LED multicolor configurable (10 colores disponibles), sonda de temperatura ambiente, función de doble temperatura de consigna, función marcha/paro, y 8 acciones programables para cada día de la semana. (material) | 1.000 | 347.00 | 347.00 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mt42mee760 | m | Cable bus de comunicaciones, de 2 hilos, de 0,5 mm² de sección por hilo. (material) | 3.000 | 3.00 | 9.00 |
| mo005 | h | Oficial 1ª instalador de climatización. (mano de obra) | 1.073 | 22.74 | 24.40 |
| mo104 | h | Ayudante instalador de climatización. (mano de obra) | 1.073 | 20.98 | 22.51 |
| % | % | Costes directos complementarios | 2 % | 2598.60 | 51.97 |
|  |  | Costes directos |  |  | 2650.57 |
