# Válvula de expansión electrónica

- Propiedad del archivo: CYPE INGENIEROS, S.A.
- Formato: FIEBDC-3/2002
- Divisa: EUR
- Costes indirectos: 3.00 %
- IVA: 21.00 %

## I Instalaciones

### IB Sistemas de climatización

#### IBS Sistema VRF (Samsung)

**IBS100** Ud Válvula de expansión electrónica.
Válvula de expansión electrónica EEV, de 1 salidas, modelo MEV-E24SA "SAMSUNG", capacidad de la unidad interior conectada aguas abajo menor o igual a 3,6 kW.
Incluye: Replanteo. Colocación y fijación de los elementos. Conexionado.
Criterio de medición de proyecto: Número de unidades previstas, según documentación gráfica de Proyecto.
Criterio de medición de obra: Se medirá el número de unidades realmente ejecutadas según especificaciones de Proyecto.

| Código | Ud | Descripción | Rendimiento | Precio | Importe |
|---|---|---|---|---|---|
| mt42sam018dah | Ud | Válvula de expansión electrónica EEV, de 1 salidas, modelo MEV-E24SA "SAMSUNG", capacidad de la unidad interior conectada aguas abajo menor o igual a 3,6 kW. (material) | 1.000 | 200.00 | 200.00 |
| mo005 | h | Oficial 1ª instalador de climatización. (mano de obra) | 0.054 | 23.74 | 1.28 |
| mo104 | h | Ayudante instalador de climatización. (mano de obra) | 0.054 | 21.90 | 1.18 |
| % | % | Costes directos complementarios | 2 % | 202.46 | 4.05 |
|  |  | Costes directos |  |  | 206.51 |
