# Control centralizado

- Propiedad del archivo: CYPE INGENIEROS, S.A.
- Formato: FIEBDC-3/2002
- Divisa: EUR
- Costes indirectos: 3.00 %
- IVA: 21.00 %

## I Instalaciones

### IB Sistemas de climatización

#### IBS Sistema VRF (Samsung)

**IBS110** Ud Control centralizado.
Consola para control centralizado de instalaciones de climatización, para un máximo de 128 unidades interiores, distribuidas en 16 grupos con un máximo de 8 unidades interiores por grupo, modelo MCM-A202DN "SAMSUNG", con funciones de control individual, por grupo y global del arranque y parada, limitación del uso de los mandos de control remoto individuales, cambio del modo de funcionamiento y lectura de avisos y errores.
Criterio de valoración económica: El precio no incluye la canalización ni el cableado eléctrico de alimentación.
Incluye: Replanteo. Colocación y fijación. Colocación y fijación de los accesorios. Conexionado.
Criterio de medición de proyecto: Número de unidades previstas, según documentación gráfica de Proyecto.
Criterio de medición de obra: Se medirá el número de unidades realmente ejecutadas según especificaciones de Proyecto.

| Código | Ud | Descripción | Rendimiento | Precio | Importe |
|---|---|---|---|---|---|
| mt42sam118a | Ud | Consola para control centralizado de instalaciones de climatización, para un máximo de 128 unidades interiores, distribuidas en 16 grupos con un máximo de 8 unidades interiores por grupo, modelo MCM-A202DN "SAMSUNG", con funciones de control individual, por grupo y global del arranque y parada, limitación del uso de los mandos de control remoto individuales, cambio del modo de funcionamiento y lectura de avisos y errores. (material) | 1.000 | 200.00 | 200.00 |
| mo005 | h | Oficial 1ª instalador de climatización. (mano de obra) | 1.073 | 23.74 | 25.47 |
| mo104 | h | Ayudante instalador de climatización. (mano de obra) | 1.073 | 21.90 | 23.50 |
| % | % | Costes directos complementarios | 2 % | 248.97 | 4.98 |
|  |  | Costes directos |  |  | 253.95 |
