# Unidad exterior de aire acondicionado, para sustitución, con recuperación de calor, para sistema VRV-IV Q, para gas R-410A

- Propiedad del archivo: CYPE INGENIEROS, S.A.
- Formato: FIEBDC-3/2002
- Divisa: EUR
- Costes indirectos: 3.00 %
- IVA: 21.00 %

## I Instalaciones

### IB Sistemas de climatización

#### IBY Sistema VRV (Daikin)

**IBY257** Ud Unidad exterior de aire acondicionado, para sustitución, con recuperación de calor, para sistema VRV-IV Q, para gas R-410A.
Combinación de cuatro unidades exteriores de aire acondicionado para sistema VRV-IV Q (Volumen de Refrigerante Variable, para sustitución), bomba de calor con recuperación de calor, modelo RQEQ712P3 "DAIKIN", para gas R-410A en sustitución de unidad exterior para gas R-22, alimentación trifásica (400V/50Hz), formada por una unidad RQEQ140P3, dos unidades RQEQ180P3 y una unidad RQEQ212P3, potencia frigorífica nominal 71,2 kW (temperatura de bulbo húmedo del aire interior 19°C, temperatura de bulbo seco del aire exterior 35°C), EER 3,36, rango de funcionamiento de temperatura de bulbo seco del aire exterior en refrigeración desde -5 hasta 43°C, potencia calorífica nominal 78,4 kW (temperatura de bulbo seco del aire interior 20°C, temperatura de bulbo seco del aire exterior 7°C), COP 3,8, rango de funcionamiento de temperatura de bulbo seco del aire exterior en calefacción desde -20 hasta 15,5°C, control mediante microprocesador, compresores scroll herméticamente sellados, con control Inverter, 1680x2540x765 mm, peso 700 kg, longitud total máxima de tubería frigorífica 300 m, longitud máxima entre unidad exterior y unidad interior más alejada 150 m, diferencia máxima de altura de instalación 50 m si la unidad exterior se encuentra por encima de las unidades interiores y 40 m si se encuentra por debajo, longitud máxima entre el primer kit de ramificación (unión Refnet) de tubería frigorífica y unidad interior más alejada 40 m (la longitud máxima desde la primera ramificación puede ser de hasta 90 m, si la diferencia entre la longitud hasta la unidad interior más cercana y la más alejada es menor de 40 m), bloque de terminales F1-F2 para cable de 2 hilos de transmisión y control (bus D-III Net), tratamiento anticorrosivo especial del intercambiador de calor, función de recuperación de refrigerante, carga automática adicional de refrigerante, prueba automática de funcionamiento y ajuste de limitación de consumo de energía (función I-Demand), y kit de tuberías de conexión múltiple de 4 unidades exteriores, modelo BHFP26P84C.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42dai009a | Ud | Combinación de cuatro unidades exteriores de aire acondicionado para sistema VRV-IV Q (Volumen de Refrigerante Variable, para sustitución), bomba de calor con recuperación de calor, modelo RQEQ712P3 "DAIKIN", para gas R-410A en sustitución de unidad exterior para gas R-22, alimentación trifásica (400V/50Hz), formada por una unidad RQEQ140P3, dos unidades RQEQ180P3 y una unidad RQEQ212P3, potencia frigorífica nominal 71,2 kW (temperatura de bulbo húmedo del aire interior 19°C, temperatura de bulbo seco del aire exterior 35°C), EER 3,36, rango de funcionamiento de temperatura de bulbo seco del aire exterior en refrigeración desde -5 hasta 43°C, potencia calorífica nominal 78,4 kW (temperatura de bulbo seco del aire interior 20°C, temperatura de bulbo seco del aire exterior 7°C), COP 3,8, rango de funcionamiento de temperatura de bulbo seco del aire exterior en calefacción desde -20 hasta 15,5°C, control mediante microprocesador, compresores scroll herméticamente sellados, con control Inverter, 1680x2540x765 mm, peso 700 kg, longitud total máxima de tubería frigorífica 300 m, longitud máxima entre unidad exterior y unidad interior más alejada 150 m, diferencia máxima de altura de instalación 50 m si la unidad exterior se encuentra por encima de las unidades interiores y 40 m si se encuentra por debajo, longitud máxima entre el primer kit de ramificación (unión Refnet) de tubería frigorífica y unidad interior más alejada 40 m (la longitud máxima desde la primera ramificación puede ser de hasta 90 m, si la diferencia entre la longitud hasta la unidad interior más cercana y la más alejada es menor de 40 m), bloque de terminales F1-F2 para cable de 2 hilos de transmisión y control (bus D-III Net), tratamiento anticorrosivo especial del intercambiador de calor, función de recuperación de refrigerante, carga automática adicional de refrigerante, prueba automática de funcionamiento y ajuste de limitación de consumo de energía (función I-Demand), y kit de tuberías de conexión múltiple de 4 unidades exteriores, modelo BHFP26P84C. (material) | 1.000 | 56256.00 | 56256.00 |
| mo005 | h | Oficial 1ª instalador de climatización. (mano de obra) | 8.652 | 22.74 | 196.75 |
| mo104 | h | Ayudante instalador de climatización. (mano de obra) | 8.652 | 20.98 | 181.52 |
| % | % | Costes directos complementarios | 2 % | 56634.27 | 1132.69 |
|  |  | Costes directos |  |  | 57766.96 |
