# Depósito de combustible líquido, de superficie, de polietileno de alta densidad (PEAD/HDPE)

- Propiedad del archivo: CYPE INGENIEROS, S.A.
- Formato: FIEBDC-3/2002
- Divisa: EUR
- Costes indirectos: 3.00 %
- IVA: 21.00 %

## I Instalaciones

### IC Calefacción, refrigeración, climatización y A.C.S.

#### ICD Combustible líquido

**ICD120** Ud Depósito de combustible líquido, de superficie, de polietileno de alta densidad (PEAD/HDPE).
Depósito homologado de gasóleo, de superficie, colocado en el exterior del edificio, de polietileno de alta densidad (PEAD/HDPE), de doble pared, con una capacidad de 750 litros. Incluso, indicador de nivel, accesorios de conexión y elementos de protección según normativa. Totalmente montado, conexionado y probado.
Incluye: Colocación del depósito. Montaje de accesorios. Realización de pruebas de servicio.
Criterio de medición de proyecto: Número de unidades previstas, según documentación gráfica de Proyecto.
Criterio de medición de obra: Se medirá el número de unidades realmente ejecutadas según especificaciones de Proyecto.

| Código | Ud | Descripción | Rendimiento | Precio | Importe |
|---|---|---|---|---|---|
| mt38dep120a | Ud | Depósito de combustible líquido, de superficie, de polietileno de alta densidad (PEAD/HDPE) con refuerzos de acero, de doble pared, de 1190x660x1450 mm, con una capacidad de 750 litros y cuatro bocas de entrada/salida, según UNE-EN 13341. (material) | 1.000 | 460.30 | 460.30 |
| mt38dep112a | Ud | Indicador de nivel para depósito de combustible líquido de polietileno, de doble pared, con una capacidad de 750 litros. (material) | 1.000 | 16.27 | 16.27 |
| mt38dep114a | Ud | Accesorios de carga, aspiración y ventilación para depósito de combustible líquido de polietileno de alta densidad (PEAD/HDPE). (material) | 1.000 | 26.15 | 26.15 |
| mo004 | h | Oficial 1ª calefactor. (mano de obra) | 0.877 | 22.74 | 19.94 |
| mo103 | h | Ayudante calefactor. (mano de obra) | 0.877 | 20.98 | 18.40 |
| % | % | Costes directos complementarios | 2 % | 541.06 | 10.82 |
|  |  | Costes directos |  |  | 551.88 |
