# Aerotermo eléctrico

- Propiedad del archivo: CYPE INGENIEROS, S.A.
- Formato: FIEBDC-3/2002
- Divisa: EUR
- Costes indirectos: 3.00 %
- IVA: 21.00 %

## I Instalaciones

### IC Calefacción, refrigeración, climatización y A.C.S.

#### ICM Emisores eléctricos para calefacción

**ICM020** Ud Aerotermo eléctrico.
Aerotermo eléctrico mural, con caja de chapa de acero pintada, de 370x450x80 mm, caudal de aire 350 m³/h, nivel sonoro a 1,5 m 43 dBA, potencia 3 kW, parcializable en 2 etapas, ventilador helicoidal de aluminio con motor para alimentación monofásica a 230 V, resistencia eléctrica espiral aislada con polvo de cuarzo, interruptor de comando, contactor, protector térmico incorporado y soportes para pared.
Incluye: Replanteo. Fijación de los soportes en el paramento. Colocación del aparato y accesorios. Conexionado y comprobación de su correcto funcionamiento.
Criterio de medición de proyecto: Número de unidades previstas, según documentación gráfica de Proyecto.
Criterio de medición de obra: Se medirá el número de unidades realmente ejecutadas según especificaciones de Proyecto.

| Código | Ud | Descripción | Rendimiento | Precio | Importe |
|---|---|---|---|---|---|
| mt42csp010aa | Ud | Aerotermo eléctrico mural, con caja de chapa de acero pintada, de 370x450x80 mm, caudal de aire 350 m³/h, nivel sonoro a 1,5 m 43 dBA, potencia 3 kW, parcializable en 2 etapas, ventilador helicoidal de aluminio con motor para alimentación monofásica a 230 V, resistencia eléctrica espiral aislada con polvo de cuarzo, interruptor de comando, contactor, protector térmico incorporado y soportes para pared. (material) | 1.000 | 374.63 | 374.63 |
| mo004 | h | Oficial 1ª calefactor. (mano de obra) | 0.215 | 22.74 | 4.89 |
| mo103 | h | Ayudante calefactor. (mano de obra) | 0.215 | 20.98 | 4.51 |
| % | % | Costes directos complementarios | 2 % | 384.03 | 7.68 |
|  |  | Costes directos |  |  | 391.71 |
