# Unidad exterior de aire acondicionado, sistema aire-aire multi-split

- Propiedad del archivo: CYPE INGENIEROS, S.A.
- Formato: FIEBDC-3/2002
- Divisa: EUR
- Costes indirectos: 3.00 %
- IVA: 21.00 %

## I Instalaciones

### IC Calefacción, refrigeración, climatización y A.C.S.

#### ICN Unidades autónomas de climatización

**ICN150** Ud Unidad exterior de aire acondicionado, sistema aire-aire multi-split.
Unidad exterior de aire acondicionado, sistema aire-aire multi-split, para gas R-32, alimentación monofásica (230V/50Hz), potencia frigorífica 4 kW (temperatura de bulbo seco 35°C, temperatura de bulbo húmedo 24°C), potencia calorífica 4,5 kW (temperatura de bulbo húmedo 6°C), de 595x780x290 mm, peso 42 kg, presión sonora 48 dBA y caudal de aire 1950 m³/h, con control de condensación. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42mhi150a | Ud | Unidad exterior de aire acondicionado, sistema aire-aire multi-split, para gas R-32, alimentación monofásica (230V/50Hz), potencia frigorífica 4 kW (temperatura de bulbo seco 35°C, temperatura de bulbo húmedo 24°C), potencia calorífica 4,5 kW (temperatura de bulbo húmedo 6°C), de 595x780x290 mm, peso 42 kg, presión sonora 48 dBA y caudal de aire 1950 m³/h, con control de condensación. (material) | 1.000 | 1136.85 | 1136.85 |
| mt42www080 | Ud | Kit de amortiguadores antivibración de suelo, formado por cuatro amortiguadores de caucho, con sus tornillos, tuercas y arandelas correspondientes. (material) | 1.000 | 8.00 | 8.00 |
| mo005 | h | Oficial 1ª instalador de climatización. (mano de obra) | 1.073 | 23.74 | 25.47 |
| mo104 | h | Ayudante instalador de climatización. (mano de obra) | 1.073 | 21.90 | 23.50 |
| % | % | Costes directos complementarios | 2 % | 1193.82 | 23.88 |
|  |  | Costes directos |  |  | 1217.70 |
