# Chimenea colectiva de pared simple

- Propiedad del archivo: CYPE INGENIEROS, S.A.
- Formato: FIEBDC-3/2002
- Divisa: EUR
- Costes indirectos: 3.00 %
- IVA: 21.00 %

## I Instalaciones

### IC Calefacción, refrigeración, climatización y A.C.S.

#### ICO Sistemas de evacuación de los productos de la combustión

**ICO200** m Chimenea colectiva de pared simple.
Chimenea colectiva modular metálica, formada por tubo de pared simple de acero inoxidable AISI 316L con junta de estanqueidad, de 100 mm de diámetro interior, temperatura máxima de 200°C, presión de trabajo de hasta 200 Pa, para evacuación de los productos de la combustión, con sobrepresión, de las calderas murales de condensación, a gas. Incluso accesorios, piezas especiales, módulos finales y material auxiliar para montaje y sujeción a la obra.
Criterio de valoración económica: El precio no incluye el conducto de conexión entre la caldera y la chimenea colectiva ni las compuertas antirretorno.
Incluye: Replanteo. Presentación de tubos, accesorios, piezas especiales y módulos finales. Fijación del material auxiliar para montaje y sujeción a la obra. Montaje. Conexionado y comprobación de su correcto funcionamiento. Realización de pruebas de servicio.
Criterio de medición de proyecto: Longitud medida desde el arranque de la chimenea hasta la parte superior del módulo final, según documentación gráfica de Proyecto.
Criterio de medición de obra: Se medirá, desde el arranque de la chimenea hasta la parte superior del módulo final, la longitud realmente ejecutada según especificaciones de Proyecto.

| Código | Ud | Descripción | Rendimiento | Precio | Importe |
|---|---|---|---|---|---|
| mt20din201a | Ud | Material auxiliar para montaje y sujeción a la obra de los tubos de pared simple de acero inoxidable AISI 316L con junta de estanqueidad, de 100 mm de diámetro interior. (material) | 1.000 | 3.05 | 3.05 |
| mt20din200aq | m | Tubo de pared simple de acero inoxidable AISI 316L con junta de estanqueidad, de 100 mm de diámetro interior, temperatura máxima de 200°C, presión de trabajo de hasta 200 Pa, según UNE-EN 1856-2, con el precio incrementado el 80% en concepto de accesorios, piezas especiales y módulos finales. (material) | 1.000 | 91.65 | 91.65 |
| mo004 | h | Oficial 1ª calefactor. (mano de obra) | 0.303 | 23.74 | 7.19 |
| mo103 | h | Ayudante calefactor. (mano de obra) | 0.303 | 21.90 | 6.64 |
| % | % | Costes directos complementarios | 2 % | 108.53 | 2.17 |
|  |  | Costes directos |  |  | 110.70 |
