# Pieza para formación de conducto rígido de descarga para climatizador evaporativo

- Propiedad del archivo: CYPE INGENIEROS, S.A.
- Formato: FIEBDC-3/2002
- Divisa: EUR
- Costes indirectos: 3.00 %
- IVA: 21.00 %

## I Instalaciones

### IC Calefacción, refrigeración, climatización y A.C.S.

#### ICP Bioclimatización

**ICP035** Ud Pieza para formación de conducto rígido de descarga para climatizador evaporativo.
Tolva de reducción, de chapa de acero galvanizado, para formación de conducto de descarga para climatizador evaporativo, de 550x550-660x660 mm y 300 mm de altura. Incluso accesorios de montaje y elementos de fijación. Totalmente montado.
Incluye: Replanteo. Colocación y fijación.
Criterio de medición de proyecto: Número de unidades previstas, según documentación gráfica de Proyecto.
Criterio de medición de obra: Se medirá el número de unidades realmente ejecutadas según especificaciones de Proyecto.

| Código | Ud | Descripción | Rendimiento | Precio | Importe |
|---|---|---|---|---|---|
| mt42ter072a | Ud | Tolva de reducción, de chapa de acero galvanizado, para formación de conducto de descarga para climatizador evaporativo, de 550x550-660x660 mm y 300 mm de altura. (material) | 1.000 | 76.05 | 76.05 |
| mo005 | h | Oficial 1ª instalador de climatización. (mano de obra) | 0.107 | 22.74 | 2.43 |
| mo104 | h | Ayudante instalador de climatización. (mano de obra) | 0.107 | 20.98 | 2.24 |
| % | % | Costes directos complementarios | 2 % | 80.72 | 1.61 |
|  |  | Costes directos |  |  | 82.33 |
