# Interacumulador de combinación, para producción de A.C.S. y calefacción

- Propiedad del archivo: CYPE INGENIEROS, S.A.
- Formato: FIEBDC-3/2002
- Divisa: EUR
- Costes indirectos: 3.00 %
- IVA: 21.00 %

## I Instalaciones

### IC Calefacción, refrigeración, climatización y A.C.S.

#### ICS Sistemas de conducción de agua

**ICS052** Ud Interacumulador de combinación, para producción de A.C.S. y calefacción.
Interacumulador combinado, depósito de A.C.S. de 230 l, de acero inoxidable, depósito para calefacción, de 60 l, de acero, modelo PAW-TD23B6E5 "PANASONIC", dimensiones 1750x600x646 mm, peso 111 kg, superficie del serpentín 1,8 m², resistencia eléctrica de apoyo de 2,8 kW, aislamiento térmico de 50 mm de espesor, clase de eficiencia energética en A.C.S. B, clase de eficiencia energética en calefacción A, con paneles de cobertura, válvulas de drenaje, sensor de temperatura, válvula de 3 vías, ánodo de magnesio, bomba de circulación y protección contra sobrecalentamiento. Incluso válvulas de corte, elementos de montaje y accesorios necesarios para su correcto funcionamiento.
Incluye: Replanteo. Colocación. Conexionado. Comprobación de su correcto funcionamiento.
Criterio de medición de proyecto: Número de unidades previstas, según documentación gráfica de Proyecto.
Criterio de medición de obra: Se medirá el número de unidades realmente ejecutadas según especificaciones de Proyecto.

| Código | Ud | Descripción | Rendimiento | Precio | Importe |
|---|---|---|---|---|---|
| mt42pan029a | Ud | Interacumulador combinado, depósito de A.C.S. de 230 l, de acero inoxidable, depósito para calefacción, de 60 l, de acero, modelo PAW-TD23B6E5 "PANASONIC", dimensiones 1750x600x646 mm, peso 111 kg, superficie del serpentín 1,8 m², resistencia eléctrica de apoyo de 2,8 kW, aislamiento térmico de 50 mm de espesor, clase de eficiencia energética en A.C.S. B, clase de eficiencia energética en calefacción A, con paneles de cobertura, válvulas de drenaje, sensor de temperatura, válvula de 3 vías, ánodo de magnesio, bomba de circulación y protección contra sobrecalentamiento. (material) | 1.000 | 5450.00 | 5450.00 |
| mt37sve010c | Ud | Válvula de esfera de latón niquelado para roscar de 3/4". (material) | 6.000 | 7.30 | 43.80 |
| mt38www011 | Ud | Material auxiliar para instalaciones de A.C.S. (material) | 1.000 | 1.45 | 1.45 |
| mo004 | h | Oficial 1ª calefactor. (mano de obra) | 1.622 | 22.74 | 36.88 |
| mo103 | h | Ayudante calefactor. (mano de obra) | 1.622 | 20.98 | 34.03 |
| % | % | Costes directos complementarios | 2 % | 5566.16 | 111.32 |
|  |  | Costes directos |  |  | 5677.48 |
