# Unidad agua-agua, bomba de calor geotérmica, para producción de A.C.S. y calefacción

- Propiedad del archivo: CYPE INGENIEROS, S.A.
- Formato: FIEBDC-3/2002
- Divisa: EUR
- Costes indirectos: 3.00 %
- IVA: 21.00 %

## I Instalaciones

### IC Calefacción, refrigeración, climatización y A.C.S.

#### ICV Unidades centralizadas para calefacción, refrigeración, climatización y A.C.S.

**ICV201** Ud Unidad agua-agua, bomba de calor geotérmica, para producción de A.C.S. y calefacción.
Bomba de calor geotérmica, agua-agua, para calefacción y producción de A.C.S., alimentación monofásica a 230 V, potencia calorífica nominal 4,09 kW, COP 4,09, potencia sonora 42 dBA, dimensiones 596x690x1845 mm, peso 225 kg, para gas refrigerante R-407C, con bombas de circulación de caudal variable clase de eficiencia energética A para los circuitos primario y secundario, compresor de tipo scroll, control de equilibrado energético, pantalla de información gráfica, resistencia eléctrica seleccionable para 1,5, 3 ó 4,5 kW, intercambiadores de acero inoxidable, válvula motorizada de 3 vías, interacumulador de A.C.S. de 180 l de capacidad, sondas de temperatura, presostato, filtro, manómetros, válvula de seguridad y llaves de paso. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci020af | Ud | Bomba de calor geotérmica, agua-agua, para calefacción y producción de A.C.S., alimentación monofásica a 230 V, potencia calorífica nominal 4,09 kW, COP 4,09, potencia sonora 42 dBA, dimensiones 596x690x1845 mm, peso 225 kg, para gas refrigerante R-407C, con bombas de circulación de caudal variable clase de eficiencia energética A para los circuitos primario y secundario, compresor de tipo scroll, control de equilibrado energético, pantalla de información gráfica, resistencia eléctrica seleccionable para 1,5, 3 ó 4,5 kW, intercambiadores de acero inoxidable, válvula motorizada de 3 vías, interacumulador de A.C.S. de 180 l de capacidad, sondas de temperatura, presostato, filtro, manómetros, válvula de seguridad y llaves de paso. (material) | 1.000 | 8496.04 | 8496.04 |
| mt42www050 | Ud | Termómetro bimetálico, diámetro de esfera de 100 mm, con toma vertical, con vaina de 1/2", escala de temperatura de 0 a 120°C. (material) | 2.000 | 54.70 | 109.40 |
| mt37sve010c | Ud | Válvula de esfera de latón niquelado para roscar de 3/4". (material) | 4.000 | 7.30 | 29.20 |
| mt37sve010d | Ud | Válvula de esfera de latón niquelado para roscar de 1". (material) | 2.000 | 12.15 | 24.30 |
| mo005 | h | Oficial 1ª instalador de climatización. (mano de obra) | 7.187 | 22.74 | 163.43 |
| mo104 | h | Ayudante instalador de climatización. (mano de obra) | 7.187 | 20.98 | 150.78 |
| % | % | Costes directos complementarios | 2 % | 8973.15 | 179.46 |
|  |  | Costes directos |  |  | 9152.61 |
