# Control centralizado de fancoils

- Propiedad del archivo: CYPE INGENIEROS, S.A.
- Formato: FIEBDC-3/2002
- Divisa: EUR
- Costes indirectos: 3.00 %
- IVA: 21.00 %

## I Instalaciones

### IC Calefacción, refrigeración, climatización y A.C.S.

#### ICX Dispositivos de control centralizado

**ICX015** Ud Control centralizado de fancoils.
Módulo de control en grupo de un máximo de 16 fancoils con un solo control remoto, GC01 "FERROLI", para el control remoto TE/TER. Totalmente montado, conexionado y probado.
Incluye: Replanteo. Colocación y fijación. Colocación y fijación de los accesorios. Conexionado.
Criterio de medición de proyecto: Número de unidades previstas, según documentación gráfica de Proyecto.
Criterio de medición de obra: Se medirá el número de unidades realmente ejecutadas según especificaciones de Proyecto.

| Código | Ud | Descripción | Rendimiento | Precio | Importe |
|---|---|---|---|---|---|
| mt42fer041a | Ud | Módulo de control en grupo de un máximo de 16 fancoils con un solo control remoto, GC01 "FERROLI", para el control remoto TE/TER. (material) | 1.000 | 278.00 | 278.00 |
| mt42dai750a | m | Cable bus de comunicaciones, de manguera sin apantallar, de 2 hilos, de 1 mm² de sección por hilo, sin polaridad. (material) | 100.000 | 7.00 | 700.00 |
| mo005 | h | Oficial 1ª instalador de climatización. (mano de obra) | 1.097 | 23.74 | 26.04 |
| mo104 | h | Ayudante instalador de climatización. (mano de obra) | 1.097 | 21.90 | 24.02 |
| % | % | Costes directos complementarios | 2 % | 1028.06 | 20.56 |
|  |  | Costes directos |  |  | 1048.62 |
