# Sistema de alimentación ininterrumpida (SAI)

- Propiedad del archivo: CYPE INGENIEROS, S.A.
- Formato: FIEBDC-3/2002
- Divisa: EUR
- Costes indirectos: 3.00 %
- IVA: 21.00 %

## I Instalaciones

### IE Eléctricas

#### IEA Sistemas de alimentación

**IEA010** Ud Sistema de alimentación ininterrumpida (SAI).
Sistema de alimentación ininterrumpida On-Line, de 4 kVA de potencia, para alimentación monofásica, compuesto por rectificador de corriente y cargador de batería, batería, inversor estático electrónico, bypass y conmutador. Incluso accesorios necesarios para su correcta instalación.
Incluye: Montaje y fijación. Conexionado y puesta en marcha.
Criterio de medición de proyecto: Número de unidades previstas, según documentación gráfica de Proyecto.
Criterio de medición de obra: Se medirá el número de unidades realmente ejecutadas según especificaciones de Proyecto.

| Código | Ud | Descripción | Rendimiento | Precio | Importe |
|---|---|---|---|---|---|
| mt35sai010Do | Ud | Sistema de alimentación ininterrumpida On-Line, de 4 kVA de potencia, para alimentación monofásica, compuesto por rectificador de corriente y cargador de batería, batería, inversor estático electrónico, bypass y conmutador. (material) | 1.000 | 3065.20 | 3065.20 |
| mo003 | h | Oficial 1ª electricista. (mano de obra) | 1.105 | 22.74 | 25.13 |
| mo102 | h | Ayudante electricista. (mano de obra) | 1.105 | 20.98 | 23.18 |
| % | % | Costes directos complementarios | 2 % | 3113.51 | 62.27 |
|  |  | Costes directos |  |  | 3175.78 |
