# Caja de protección y medida

- Propiedad del archivo: CYPE INGENIEROS, S.A.
- Formato: FIEBDC-3/2002
- Divisa: EUR
- Costes indirectos: 3.00 %
- IVA: 21.00 %

## I Instalaciones

### IE Eléctricas

#### IEC Cajas generales de protección

**IEC010** Ud Caja de protección y medida.
Suministro e instalación en peana prefabricada de hormigón armado, en vivienda unifamiliar o local, de caja de protección y medida CPM3-D2, de hasta 63 A de intensidad, para 2 contadores monofásicos, formada por una envolvente aislante, precintable, autoventilada y con mirilla de material transparente resistente a la acción de los rayos ultravioletas, para instalación a la intemperie. Incluso equipo completo de medida, bornes de conexión, bases cortacircuitos y fusibles para protección de la derivación individual. Normalizada por la empresa suministradora y preparada para acometida subterránea. Totalmente montada, conexionada y probada.
Incluye: Replanteo de la situación de los conductos y anclajes de la caja. Fijación. Colocación de tubos y piezas especiales. Conexionado.
Criterio de medición de proyecto: Número de unidades previstas, según documentación gráfica de Proyecto.
Criterio de medición de obra: Se medirá el número de unidades realmente ejecutadas según especificaciones de Proyecto.

| Código | Ud | Descripción | Rendimiento | Precio | Importe |
|---|---|---|---|---|---|
| mt35cgp010G | Ud | Caja de protección y medida CPM3-D2, de hasta 63 A de intensidad, para 2 contadores monofásicos, formada por una envolvente aislante, precintable, autoventilada y con mirilla de material transparente resistente a la acción de los rayos ultravioletas, para instalación a la intemperie. Incluso equipo completo de medida, bornes de conexión, bases cortacircuitos y fusibles para protección de la derivación individual. Normalizada por la empresa suministradora. Según UNE-EN 60439-1, grado de inflamabilidad según se indica en UNE-EN 60439-3, con grados de protección IP43 según UNE 20324 e IK09 según UNE-EN 50102. (material) | 1.000 | 430.60 | 430.60 |
| mt35cgp040h | m | Tubo de PVC liso, serie B, de 160 mm de diámetro exterior y 3,2 mm de espesor, según UNE-EN 1329-1. (material) | 3.000 | 5.44 | 16.32 |
| mt35cgp040f | m | Tubo de PVC liso, serie B, de 110 mm de diámetro exterior y 3,2 mm de espesor, según UNE-EN 1329-1. (material) | 1.000 | 3.73 | 3.73 |
| mt35cgp100 | Ud | Peana prefabricada de hormigón armado para ubicación de 1 ó 2 cajas de protección y medida. (material) | 1.000 | 63.11 | 63.11 |
| mt35cgp101 | Ud | Juego de pernos metálicos de anclaje para sujeción de armario a peana prefabricada de hormigón armado. (material) | 1.000 | 10.97 | 10.97 |
| mt35www010 | Ud | Material auxiliar para instalaciones eléctricas. (material) | 1.000 | 1.48 | 1.48 |
| mo020 | h | Oficial 1ª construcción. (mano de obra) | 1.073 | 23.10 | 24.79 |
| mo113 | h | Peón ordinario construcción. (mano de obra) | 1.073 | 21.69 | 23.27 |
| mo003 | h | Oficial 1ª electricista. (mano de obra) | 0.537 | 23.74 | 12.75 |
| mo102 | h | Ayudante electricista. (mano de obra) | 0.537 | 21.90 | 11.76 |
| % | % | Costes directos complementarios | 2 % | 598.78 | 11.98 |
|  |  | Costes directos |  |  | 610.76 |
