# Accesorio para cable eléctrico para baja tensión "PRYSMIAN GROUP"

- Propiedad del archivo: CYPE INGENIEROS, S.A.
- Formato: FIEBDC-3/2002
- Divisa: EUR
- Costes indirectos: 3.00 %
- IVA: 21.00 %

## I Instalaciones

### IE Eléctricas

#### IEH Cables

**IEH050** Ud Accesorio para cable eléctrico para baja tensión "PRYSMIAN GROUP".
Empalme para cable eléctrico de baja tensión, Bicast J1 "PRYSMIAN", diámetro exterior del cable entre 12 y 26 mm, compuesto de dos medias protecciones acoplables entre sí, ajustables sobre la cubierta del cable, y relleno con mezcla aislante.
Incluye: Conexionado.
Criterio de medición de proyecto: Número de unidades previstas, según documentación gráfica de Proyecto.
Criterio de medición de obra: Se medirá el número de unidades realmente ejecutadas según especificaciones de Proyecto.

| Código | Ud | Descripción | Rendimiento | Precio | Importe |
|---|---|---|---|---|---|
| mt35pry500g | Ud | Empalme para cable eléctrico de baja tensión, Bicast J1 "PRYSMIAN", diámetro exterior del cable entre 12 y 26 mm, compuesto de dos medias protecciones acoplables entre sí, ajustables sobre la cubierta del cable, y relleno con mezcla aislante. (material) | 1.000 | 25.90 | 25.90 |
| mo003 | h | Oficial 1ª electricista. (mano de obra) | 0.086 | 22.74 | 1.96 |
| mo102 | h | Ayudante electricista. (mano de obra) | 0.086 | 20.98 | 1.80 |
| % | % | Costes directos complementarios | 2 % | 29.66 | 0.59 |
|  |  | Costes directos |  |  | 30.25 |
