# Pulsador empotrado, antivandálico

- Propiedad del archivo: CYPE INGENIEROS, S.A.
- Formato: FIEBDC-3/2002
- Divisa: EUR
- Costes indirectos: 3.00 %
- IVA: 21.00 %

## I Instalaciones

### IE Eléctricas

#### IEM Mecanismos

**IEM052** Ud Pulsador empotrado, antivandálico.
Doble pulsador antivandálico, unipolar (1P), con grado de protección IP44, de intensidad asignada 10 AX, tensión asignada 250 V, gama TX_44 "GIRA" formado por mecanismo para doble pulsador, gama System 55, referencia 015500 y tecla basculante doble, antivandálica, para doble pulsador de material termoplástico color blanco acabado brillante, con grado de protección IP44, gama TX_44, referencia 029566. Instalación empotrada.
Criterio de valoración económica: El precio no incluye la caja para mecanismo empotrado ni el marco embellecedor.
Incluye: Montaje, conexionado y comprobación de su correcto funcionamiento.
Criterio de medición de proyecto: Número de unidades previstas, según documentación gráfica de Proyecto.
Criterio de medición de obra: Se medirá el número de unidades realmente ejecutadas según especificaciones de Proyecto.

| Código | Ud | Descripción | Rendimiento | Precio | Importe |
|---|---|---|---|---|---|
| mt33gir035a | Ud | Mecanismo para doble pulsador, gama System 55, referencia 015500 "GIRA", intensidad asignada 10 AX, tensión asignada 250 V, para empotrar. (material) | 1.000 | 23.07 | 23.07 |
| mt33gir836b | Ud | Tecla basculante doble, antivandálica, para doble pulsador de material termoplástico color blanco acabado brillante, con grado de protección IP44, gama TX_44, referencia 029566 "GIRA", con resistencia a los rayos UV y a la intemperie. (material) | 1.000 | 13.36 | 13.36 |
| mo003 | h | Oficial 1ª electricista. (mano de obra) | 0.161 | 23.74 | 3.82 |
| % | % | Costes directos complementarios | 2 % | 40.25 | 0.81 |
|  |  | Costes directos |  |  | 41.06 |
