# Interruptor combinado magnetotérmico-diferencial, modular, "SCHNEIDER ELECTRIC"

- Propiedad del archivo: CYPE INGENIEROS, S.A.
- Formato: FIEBDC-3/2002
- Divisa: EUR
- Costes indirectos: 3.00 %
- IVA: 21.00 %

## I Instalaciones

### IE Eléctricas

#### IEX Aparamenta

**IEX073** Ud Interruptor combinado magnetotérmico-diferencial, modular, "SCHNEIDER ELECTRIC".
Interruptor combinado magnetotérmico-diferencial, intensidad nominal 10 A, sensibilidad 10 mA, poder de corte 4,5 kA, curva C, clase A, modelo iDPNa Vigi A9D05610 "SCHNEIDER ELECTRIC", de 36x85x73 mm, grado de protección IP20, montaje sobre carril DIN (35 mm). Totalmente montado, conexionado y probado.
Incluye: Montaje y conexionado del elemento.
Criterio de medición de proyecto: Número de unidades previstas, según documentación gráfica de Proyecto.
Criterio de medición de obra: Se medirá el número de unidades realmente ejecutadas según especificaciones de Proyecto.

| Código | Ud | Descripción | Rendimiento | Precio | Importe |
|---|---|---|---|---|---|
| mt35ase350ba | Ud | Interruptor combinado magnetotérmico-diferencial, intensidad nominal 10 A, sensibilidad 10 mA, poder de corte 4,5 kA, curva C, clase A, modelo iDPNa Vigi A9D05610 "SCHNEIDER ELECTRIC", de 36x85x73 mm, grado de protección IP20, montaje sobre carril DIN (35 mm), según UNE-EN 61009-1. (material) | 1.000 | 319.35 | 319.35 |
| mo003 | h | Oficial 1ª electricista. (mano de obra) | 0.268 | 22.74 | 6.09 |
| % | % | Costes directos complementarios | 2 % | 325.44 | 6.51 |
|  |  | Costes directos |  |  | 331.95 |
