# Peine de conexión

- Propiedad del archivo: CYPE INGENIEROS, S.A.
- Formato: FIEBDC-3/2002
- Divisa: EUR
- Costes indirectos: 3.00 %
- IVA: 21.00 %

## I Instalaciones

### IE Eléctricas

#### IEX Aparamenta

**IEX450** m Peine de conexión.
Peine de conexión de interruptores automáticos y diferenciales modulares, con conexiones de tipo pin, unipolar (1P), de 63 A de intensidad nominal, 16 mm² de sección. Totalmente montado.
Incluye: Colocación y conexionado del elemento.
Criterio de medición de proyecto: Longitud medida según documentación gráfica de Proyecto.
Criterio de medición de obra: Se medirá la longitud realmente ejecutada según especificaciones de Proyecto.

| Código | Ud | Descripción | Rendimiento | Precio | Importe |
|---|---|---|---|---|---|
| mt35amc980aa | m | Peine de conexión de interruptores automáticos y diferenciales modulares, con conexiones de tipo pin, unipolar (1P), de 63 A de intensidad nominal, 16 mm² de sección. (material) | 1.000 | 24.38 | 24.38 |
| mo003 | h | Oficial 1ª electricista. (mano de obra) | 0.107 | 22.74 | 2.43 |
| % | % | Costes directos complementarios | 2 % | 26.81 | 0.54 |
|  |  | Costes directos |  |  | 27.35 |
