# Contador de agua

- Propiedad del archivo: CYPE INGENIEROS, S.A.
- Formato: FIEBDC-3/2002
- Divisa: EUR
- Costes indirectos: 3.00 %
- IVA: 21.00 %

## I Instalaciones

### IF Fontanería

#### IFC Contadores

**IFC090** Ud Contador de agua.
Contador de agua por ultrasonidos, con comunicación vía radio, caudal nominal 4 m³/h, diámetro nominal 20 mm, longitud 190 mm, conexiones roscadas macho de 1" x 1", temperatura máxima 50°C, presión máxima 16 bar, con tapa, batería de alimentación, racores de conexión y precinto.
Incluye: Replanteo. Colocación. Conexionado.
Criterio de medición de proyecto: Número de unidades previstas, según documentación gráfica de Proyecto.
Criterio de medición de obra: Se medirá el número de unidades realmente ejecutadas según especificaciones de Proyecto.

| Código | Ud | Descripción | Rendimiento | Precio | Importe |
|---|---|---|---|---|---|
| mt37cic112s | Ud | Contador de agua por ultrasonidos, con comunicación vía radio, caudal nominal 4 m³/h, diámetro nominal 20 mm, longitud 190 mm, conexiones roscadas macho de 1" x 1", temperatura máxima 50°C, presión máxima 16 bar, con tapa, batería de alimentación, racores de conexión y precinto. (material) | 1.000 | 190.13 | 190.13 |
| mt38www012 | Ud | Material auxiliar para instalaciones de calefacción y A.C.S. (material) | 1.000 | 2.10 | 2.10 |
| mo004 | h | Oficial 1ª calefactor. (mano de obra) | 0.483 | 22.74 | 10.98 |
| % | % | Costes directos complementarios | 2 % | 203.21 | 4.06 |
|  |  | Costes directos |  |  | 207.27 |
