# Purgador

- Propiedad del archivo: CYPE INGENIEROS, S.A.
- Formato: FIEBDC-3/2002
- Divisa: EUR
- Costes indirectos: 3.00 %
- IVA: 21.00 %

## I Instalaciones

### IF Fontanería

#### IFW Elementos

**IFW050** Ud Purgador.
Purgador automático de aire con boya y rosca de 1/2" de diámetro, cuerpo y tapa de latón, para una presión máxima de trabajo de 10 bar y una temperatura máxima de 110°C.
Incluye: Replanteo. Colocación. Conexionado y comprobación de su correcto funcionamiento.
Criterio de medición de proyecto: Número de unidades previstas, según documentación gráfica de Proyecto.
Criterio de medición de obra: Se medirá el número de unidades realmente ejecutadas según especificaciones de Proyecto.

| Código | Ud | Descripción | Rendimiento | Precio | Importe |
|---|---|---|---|---|---|
| mt37sgl020d | Ud | Purgador automático de aire con boya y rosca de 1/2" de diámetro, cuerpo y tapa de latón, para una presión máxima de trabajo de 10 bar y una temperatura máxima de 110°C. (material) | 1.000 | 8.75 | 8.75 |
| mt37www010 | Ud | Material auxiliar para instalaciones de fontanería. (material) | 1.000 | 1.40 | 1.40 |
| mo008 | h | Oficial 1ª fontanero. (mano de obra) | 0.107 | 22.74 | 2.43 |
| mo107 | h | Ayudante fontanero. (mano de obra) | 0.107 | 20.98 | 2.24 |
| % | % | Costes directos complementarios | 2 % | 14.82 | 0.30 |
|  |  | Costes directos |  |  | 15.12 |
