# Acometida interior de gas

- Propiedad del archivo: CYPE INGENIEROS, S.A.
- Formato: FIEBDC-3/2002
- Divisa: EUR
- Costes indirectos: 3.00 %
- IVA: 21.00 %

## I Instalaciones

### IG Gases combustibles

#### IGA Acometidas

**IGA020** Ud Acometida interior de gas.
Suministro e instalación de la acometida interior de gas colocada superficialmente, de 8 m de longitud, que une la llave de acometida (no incluida en este precio) con la llave de edificio, formada por tubería de diámetro 2" (50 mm) de acero, fijada al paramento, con sus correspondientes juntas y piezas especiales, colocadas mediante soldadura eléctrica, con llave de edificio vista formada por válvula de compuerta de latón fundido, de diámetro 2", que permitirá el corte total de suministro al edificio y estará situada dentro del mismo. Totalmente montada, conexionada y probada.
Incluye: Replanteo y trazado. Presentación en seco de tubos y piezas especiales. Fijación de tuberías al paramento. Montaje de la llave. Montaje de la instalación, comenzando por el extremo de cabecera. Limpieza de las zonas a unir. Realización de pruebas de servicio.
Criterio de medición de proyecto: Número de unidades previstas, según documentación gráfica de Proyecto.
Criterio de medición de obra: Se medirá el número de unidades realmente ejecutadas según especificaciones de Proyecto.

| Código | Ud | Descripción | Rendimiento | Precio | Importe |
|---|---|---|---|---|---|
| mt08tan010gm | m | Tubo de acero negro, con soldadura longitudinal por resistencia eléctrica, serie M, de 2" DN 50 mm de diámetro y 3,6 mm de espesor, según UNE-EN 10255, con el precio incrementado el 60% en concepto de accesorios y piezas especiales. (material) | 8.000 | 17.86 | 142.88 |
| mt37svc010o | Ud | Válvula de compuerta de latón fundido, para roscar, de 2". (material) | 1.000 | 29.62 | 29.62 |
| mt08tan320 | Ud | Material auxiliar para montaje y sujeción a la obra de las tuberías de acero negro. (material) | 4.500 | 5.40 | 24.30 |
| op00ato010 |  | Atornillador. | 1.000 | 0.00 | 0.00 |
| op00mar010 |  | Martillo. | 1.000 | 0.00 | 0.00 |
| op00tal010 |  | Taladro. | 1.000 | 0.00 | 0.00 |
| mo010 | h | Oficial 1ª instalador de gas. (mano de obra) | 2.473 | 22.74 | 56.24 |
| mo109 | h | Ayudante instalador de gas. (mano de obra) | 2.473 | 20.98 | 51.88 |
| % | % | Costes directos complementarios | 2 % | 304.92 | 6.10 |
|  |  | Costes directos |  |  | 311.02 |
